# Rodapé de alumínio

- Propriedade do ficheiro: CYPE Ingenieros S.A.
- Formato: FIEBDC-3/2016
- Programa: Gerador de preços para construção civil. CYPE Ingenieros, S.A.
- Data: 29/05/2024
- Âmbito geográfico: Brasil
- Moeda: BRL
- Custos indiretos: 3 %
- Despesas gerais: 13 %
- Lucro: 6 %
- IVA: 17 %

## R Revestimentos e forros

### RS Pisos

#### RSD Arremates de pisos e pavimentos

**RSD015** m Rodapé de alumínio.
Rodapé de alumínio anodizado, de 80 mm de altura, cor prata. COLOCAÇÃO: com cola.
Inclui: Limpeza e preparação da superfície suporte. Marcação. Corte do rodapé. Colocação e fixação do rodapé. Resolução de esquinas e encontros. Limpeza final.
Critério de medição de projeto: Comprimento medido segundo documentação gráfica de Projeto, sem incluir vãos de portas. Não foi incrementada a medição por perdas, uma vez que na composição se considerou 5% a mais.
Critério de quantitativos de obra: Medir-se-á o comprimento realmente executado segundo especificações de Projeto.

| Código | Un | Descrição | Rendimento | Preço | Importância |
|---|---|---|---|---|---|
| mt47adc110a | kg | Cola especial de poliuretano bicomponente. (material) | 0.08 | 13.7 | 1.096 |
| mt18rpp010c | m | Rodapé de alumínio anodizado, de 80 mm de altura, cor prata, inclusive peças para uniões, resolução de ângulos e terminações. (material) | 1.05 | 46.85 | 49.193 |
| mo023 | h | Ladrilhista. (mão de obra) | 0.149 | 32.24 | 4.804 |
| % | % | Custos diretos complementares | 2 % | 55.093 | 1.102 |
|  |  | Custos diretos |  |  | 56.195 |

Resíduos:
- colocação: mt47adc110a Cola especial de poliuretano bicomponente; fator de resíduo 0.038685
- colocação: mt18rpp010c; fator de resíduo 0.024

## Recursos

**mt47adc110a** kg Cola especial de poliuretano bicomponente
Dados técnicos: Custo energético 144.471 MJ; Emissão de CO2 7.014 kg; Código LER 17 09 04; Massa do elemento 1 kg; Volume 0.000667 m3
Resíduos:
- embalagem: re170203 Plástico. (componente de resíduo); rendimento 0.003 kg; Código LER 17 02 03; Massa do elemento 1 kg; Volume 0.001667 m3

**mt18rpp010c** m Rodapé de alumínio anodizado
Dados técnicos: Custo energético 284.239 MJ; Emissão de CO2 21.466 kg; Código LER 17 04 02; Massa do elemento 2.48 kg; Volume 0.001653 m3
Resíduos:
- embalagem: re170203 Plástico; rendimento 0.008 kg
