# Preparação de superfície metálica, para repintar

- Propriedade do ficheiro: CYPE Ingenieros S.A.
- Formato: FIEBDC-3/2016
- Programa: Gerador de preços para construção civil. CYPE Ingenieros, S.A.
- Data: 29/10/2025
- Âmbito geográfico: Brasil
- Moeda: BRL
- Custos indiretos: 3 %
- Despesas gerais: 13 %
- Lucro: 6 %
- IVA: 17 %

## R Revestimentos e forros

### RY Preparações, proteções, reparações e reforços de revestimentos

#### RYP Preparações

**RYP006** m² Preparação de superfície metálica, para repintar.
Preparação de superfície de guarda, com camadas de esmalte em mau estado, através da aplicação com trincha de 0,2 l/m² de removedor de pinturas líquido, impregnando a pintura existente, eliminando-a com espátula uma vez amolecida, para proceder posteriormente à sua repintura.
Inclui: Aplicação do decapante. Eliminação da tinta existente. Limpeza da superfície.
Critério de medição de projeto: Superfície medida segundo documentação gráfica de Projeto.
Critério de quantitativos de obra: Medir-se-á a superfície realmente executada segundo especificações de Projeto.

| Código | Un | Descrição | Rendimento | Preço | Importância |
|---|---|---|---|---|---|
| mt27tlb020a | l | Removedor de pinturas líquido, para eliminar tintas látex, tintas epóxi, esmaltes e vernizes, aplicada com trincha ou pincel. (material) | 0.2 | 26.79 | 5.358 |
| mt27wad140a | l | Dissolvente, formulado à base de uma mistura de hidrocarbonetos aromáticos, ésteres e acetonas. (material) | 0.05 | 15.54 | 0.777 |
| mo038 | h | Pintor. (mão de obra) | 1.293 | 33.34 | 43.109 |
| % | % | Custos diretos complementares | 2 % | 49.244 | 0.985 |
|  |  | Custos diretos |  |  | 50.229 |

Resíduos:
- colocação: mt27tlb020a; fator de resíduo 0.055

## Recursos

**mt27tlb020a** l Removedor de pinturas líquido
Dados técnicos: Custo energético 106.534 MJ; Emissão de CO2 15.710 kg; Código LER 08 01 21; Massa do elemento 1.06 kg; Volume 0.001178 m3
Resíduos:
- embalagem: re150104 Embalagens de metal. (componente de resíduo); rendimento 0.038 kg; Código LER 15 01 04; Massa do elemento 1 kg; Volume 0.001667 m3
