# Revestimento mural interior com lâmina de espuma de poliuretano de alta densidade

- Propriedade do ficheiro: CYPE Ingenieros S.A.
- Formato: FIEBDC-3/2016
- Programa: Gerador de preços para construção civil. CYPE Ingenieros, S.A.
- Data: 29/05/2024
- Âmbito geográfico: Brasil
- Moeda: BRL
- Custos indiretos: 3 %
- Despesas gerais: 13 %
- Lucro: 6 %
- IVA: 17 %

## S Sinalização e equipamento

### SD Proteções

#### SDR Lâminas e painéis protetores para revestimentos murais

**SDR030** m² Revestimento mural interior com lâmina de espuma de poliuretano de alta densidade.
Revestimento mural interior com lâmina de espuma de poliuretano de alta densidade, fornecida em rolos de 130 cm de largura, 500 cm de comprimento e 1 cm de espessura, com recobrimento de PVC, cor a escolher. Colocação em obra: com cola.
Inclui: Preparação e limpeza do paramento vertical. Marcação. Aplicação da cola. Colocação e fixação do revestimento.
Critério de medição de projeto: Superfície medida segundo documentação gráfica de Projeto, descontando as aberturas de superfície maior de 2 m².
Critério de quantitativos de obra: Medir-se-á a superfície realmente executada segundo especificações de Projeto, descontando as aberturas de superfície maior de 2 m².

| Código | Un | Descrição | Rendimento | Preço | Importância |
|---|---|---|---|---|---|
| mt53pdi060b | m² | Lâmina de espuma de poliuretano de alta densidade, fornecida em rolos de 130 cm de largura, 500 cm de comprimento e 1 cm de espessura, com recobrimento de PVC, cor a escolher, Euroclasse B-s1, d0 de reação ao fogo. (material) | 1.05 | 110.36 | 115.878 |
| mt29cam030 | Un | Aerossol de 400 ml de cola, transparente, para uso interior e exterior. (material) | 0.3 | 23.77 | 7.131 |
| mo011 | h | Montador. (mão de obra) | 0.167 | 40.91 | 6.832 |
| mo080 | h | Ajudante de montador. (mão de obra) | 0.167 | 30.23 | 5.048 |
| % | % | Custos diretos complementares | 2 % | 134.889 | 2.698 |
|  |  | Custos diretos |  |  | 137.587 |

Resíduos:
- colocação: mt53pdi060b; fator de resíduo 0.012

## Recursos

**mt53pdi060b** m² Lâmina de espuma de poliuretano de alta densidade
Dados técnicos: Custo energético 131.204 MJ; Emissão de CO2 6.370 kg; Código LER 17 06 04; Massa do elemento 0.91 kg; Volume 0.001517 m3
