# Faixa tátil anti-deslizante de alumínio

- Propriedade do ficheiro: CYPE Ingenieros S.A.
- Formato: FIEBDC-3/2016
- Programa: Gerador de preços para construção civil. CYPE Ingenieros, S.A.
- Data: 29/10/2025
- Âmbito geográfico: Brasil
- Moeda: BRL
- Custos indiretos: 3 %
- Despesas gerais: 13 %
- Lucro: 6 %
- IVA: 17 %

## S Sinalização e equipamento

### ST Sistemas para pisos tácteis

#### STA Faixas

**STA020** m Faixa tátil anti-deslizante de alumínio.
Faixa tátil anti-deslizante de alumínio anodizado, de 30 mm de largura e 3 mm de altura, de cor natural, fixada com cola de poliuretano no piso, através da utilização de um molde.
Inclui: Marcação e fixação do molde ao piso. Fixação da faixa tátil no piso.
Critério de medição de projeto: Comprimento medido entre eixos, segundo documentação gráfica de Projeto.
Critério de quantitativos de obra: Medir-se-á, a eixos, o comprimento realmente executado segundo especificações de Projeto.

| Código | Un | Descrição | Rendimento | Preço | Importância |
|---|---|---|---|---|---|
| mt47pta010a | m | Faixa tátil anti-deslizante de alumínio anodizado, de 30 mm de largura e 3 mm de altura, de cor natural, para fixar com adesivo ao piso. (material) | 1.05 | 21.86 | 22.953 |
| mt47adc110a | kg | Cola especial de poliuretano bicomponente. (material) | 0.24 | 13.84 | 3.322 |
| mt47pta020 | m² | Molde reutilizável para montagem de pisos tácteis. (material) | 0.005 | 398.55 | 1.993 |
| mt27wav030 | m | Fita de papel de 5 cm de largura. (material) | 0.1 | 0.23 | 0.023 |
| mo080 | h | Ajudante de montador. (mão de obra) | 0.056 | 31.49 | 1.763 |
| % | % | Custos diretos complementares | 2 % | 30.054 | 0.601 |
|  |  | Custos diretos |  |  | 30.655 |

Resíduos:
- colocação: mt47pta010a; fator de resíduo 0.048
- colocação: mt47adc110a Cola especial de poliuretano bicomponente; fator de resíduo 0.038685
- colocação: mt27wav030 Fita de papel de 5 cm de largura; fator de resíduo 0.0440299

## Recursos

**mt47pta010a** m Faixa tátil anti-deslizante de alumínio anodizado
Dados técnicos: Custo energético 28.265 MJ; Emissão de CO2 2.123 kg; Código LER 17 04 02; Massa do elemento 0.243 kg; Volume 0.000162 m3
Resíduos:
- embalagem: re170203 Plástico. (componente de resíduo); rendimento 0.005 kg; Código LER 17 02 03; Massa do elemento 1 kg; Volume 0.001667 m3

**mt47adc110a** kg Cola especial de poliuretano bicomponente
Dados técnicos: Custo energético 144.474 MJ; Emissão de CO2 7.014 kg; Código LER 17 09 04; Massa do elemento 1 kg; Volume 0.000667 m3
Resíduos:
- embalagem: re170203 Plástico; rendimento 0.003 kg

**mt27wav030** m Fita de papel de 5 cm de largura
Dados técnicos: Custo energético 0.004 MJ; Emissão de CO2 0.006 kg; Código LER 20 01 01; Massa do elemento 0.0067 kg; Volume 0.000009 m3
