# Caixa de correio individual para exterior

- Propriedade do ficheiro: CYPE Ingenieros S.A.
- Formato: FIEBDC-3/2016
- Programa: Gerador de preços para construção civil. CYPE Ingenieros, S.A.
- Data: 29/05/2024
- Âmbito geográfico: Brasil
- Moeda: BRL
- Custos indiretos: 3 %
- Despesas gerais: 13 %
- Lucro: 6 %
- IVA: 17 %

## S Sinalização e equipamento

### SZ Zonas comuns

#### SZB Saguões

**SZB015** Un Caixa de correio individual para exterior.
Caixa de correio exterior, corpo e porta de alumínio anodizado cor branca, com parte traseira de aço, com abertura para baixo, de 300x95x465 mm, fixada ao paramento. Inclusive parafusos de fixação e de união, placa para identificação, fechadura e chaves.
Inclui: Marcação. Fixação em paramento com elementos de ancoragem.
Critério de medição de projeto: Número de unidades previstas, segundo documentação gráfica de Projeto.
Critério de quantitativos de obra: Medir-se-á o número de unidades realmente colocadas segundo especificações de Projeto.

| Código | Un | Descrição | Rendimento | Preço | Importância |
|---|---|---|---|---|---|
| mt45btv405a | Un | Caixa de correio exterior, corpo e porta de alumínio anodizado cor branca, com parte traseira de aço, com abertura para baixo, de 300x95x465 mm, com parafusos de fixação e de união, placa para identificação, fechadura e chaves. (material) | 1 | 121.19 | 121.190 |
| mo080 | h | Ajudante de montador. (mão de obra) | 0.111 | 30.23 | 3.356 |
| % | % | Custos diretos complementares | 2 % | 124.546 | 2.491 |
|  |  | Custos diretos |  |  | 127.037 |

## Recursos

**mt45btv405a** Un Caixa de correio exterior
Dados técnicos: Custo energético 0.018 MJ; Emissão de CO2 0.028 kg
Resíduos:
- embalagem: re150101 Embalagens de papel e cartão. (componente de resíduo); rendimento 0.033 kg; Código LER 15 01 01; Massa do elemento 1 kg; Volume 0.001333 m3
