# Estabilização de caminhos e sendeiros, através da aplicação de mistura de areia e cal hidráulica natural, fabricada em central

- Propriedade do ficheiro: CYPE Ingenieros S.A.
- Formato: FIEBDC-3/2016
- Programa: Gerador de preços para construção civil. CYPE Ingenieros, S.A.
- Data: 27/09/2024
- Âmbito geográfico: Brasil
- Moeda: BRL
- Custos indiretos: 3 %
- Despesas gerais: 13 %
- Lucro: 6 %
- IVA: 17 %

## U Urbanização interna do lote

### UX Pisos exteriores

#### UXE Camadas base, caminhos e sendeiros

**UXE036** m² Estabilização de caminhos e sendeiros, através da aplicação de mistura de areia e cal hidráulica natural, fabricada em central.
Estabilização de caminhos e sendeiros, através de fornecimento de uma camada superficial de 15 cm de espessura, acabamento compacto, de mistura de areia selecionada, cal hidráulica natural e água, fabricada em central e fornecida à obra em caminhões betoneira, espalhada e nivelada sobre a superfície suporte previamente preparada, e posterior compactação com meios mecânicos até alcançar uma densidade seca não inferior a 95% da máxima obtida no ensaio Proctor Modificado. Incluindo preparação da superfície através de decapagem da terra vegetal, e remoção e carga para caminhão dos restos e desperdícios.
Critérios considerados na determinação do preço da unidade de obra: O preço não inclui a realização do ensaio Proctor Modificado.
Inclui: Limpeza do terreno. Derramamento, espalhamento e nivelação do produto. Umedecimento e compactação do produto. Remoção e carga para caminhão de restos e desperdícios.
Critério de medição de projeto: Superfície medida em projeção horizontal, segundo documentação gráfica de Projeto.
Critério de quantitativos de obra: Medir-se-á, em projeção horizontal, a superfície realmente executada segundo especificações de Projeto.

| Código | Un | Descrição | Rendimento | Preço | Importância |
|---|---|---|---|---|---|
| mt01arp005 | m³ | Mistura de areia selecionada, cal hidráulica natural e água, fabricada em central e fornecida à obra em caminhões betoneira, para estabilização de caminhos e sendeiros. (material) | 0.131 | 309.86 | 40.592 |
| mq09tra010 | h | Tractor agrícola, de 37 kW, equipado com rotovator. (equipamento) | 0.012 | 162.72 | 1.953 |
| mq04dua020b | h | Dumper de descarga frontal de 2 t de carga útil. (equipamento) | 0.002 | 38.18 | 0.076 |
| mq02rov010i | h | Compactador monocilíndrico vibrante auto-propulsado, de 129 kW, de 16,2 t, largura de trabalho 213,4 cm. (equipamento) | 0.035 | 256.65 | 8.983 |
| mq02cia020j | h | Caminhão cisterna, de 8 m³ de capacidade. (equipamento) | 0.002 | 437.33 | 0.875 |
| mo041 | h | Oficial de obras de construção civil. (mão de obra) | 0.192 | 32.24 | 6.190 |
| mo087 | h | Ajudante de obras de construção civil. (mão de obra) | 0.192 | 30.23 | 5.804 |
| % | % | Custos diretos complementares | 2 % | 64.473 | 1.289 |
|  |  | Custos diretos |  |  | 65.762 |

Resíduos:
- colocação: mt01arp005; fator de resíduo 0.003

## Recursos

**mt01arp005** m³ Mistura de areia selecionada
Dados técnicos: Custo energético 146.250 MJ; Emissão de CO2 7.800 kg; Código LER 01 04 08; Massa do elemento 1950 kg; Volume 1.3 m3
