# Banco de pedra natural

- Propriedade do ficheiro: CYPE INGENIEROS, S.A.
- Formato: FIEBDC-3/2002
- Âmbito geográfico: Brasil
- Moeda: BRL
- Custos indiretos: 3.00 %
- Despesas gerais: 13.00 %
- Lucro: 6.00 %
- IVA: 17.00 %

## T Equipamento urbano

### TM Mobiliário urbano

#### TMB Bancos, cadeiras e mesas

**TMB050** Un Banco de pedra natural.
Banco modelo Patagónico "SANTA & COLE", de 55x42x190 cm, com assento de pórfiro patagónio e corpo estrutural de perfis de aço com proteção antioxidante e tinta de cor preto, fixado a uma base de concreto C20 classe de agressividade ambiental I e tipo de ambiente rural, brita 1, consistência S50 com elementos de ancoragem.
Critérios considerados na determinação do preço da unidade de obra: O preço inclui a escavação.
Inclui: Marcação. Escavação com meios manuais. Concretagem da base de apoio. Montagem. Eliminação e limpeza do material sobrante.
Critério de medição de projeto: Número de unidades previstas, segundo documentação gráfica de Projeto.
Critério de quantitativos de obra: Medir-se-á o número de unidades realmente executadas segundo especificações de Projeto.

| Código | Un | Descrição | Rendimento | Preço | Importância |
|---|---|---|---|---|---|
| mt52bsc150a | Un | Banco modelo Patagónico "SANTA & COLE", de 55x42x190 cm, com assento de pórfiro patagónio e corpo estrutural de perfis de aço com proteção antioxidante e tinta de cor preto, inclusive pernos de ancoragem. (material) | 1.000 | 4745.46 | 4745.46 |
| mt10hmf060ana | m³ | Concreto simples C20 classe de agressividade ambiental I e tipo de ambiente rural, brita 1, consistência S50, dosado em central, segundo ABNT NBR 8953. (material) | 0.250 | 314.35 | 78.59 |
| mt09reh330 | kg | Argamassa de resina epóxi com areia de sílica, de endurecimento rápido, para enchimento de ancoragens. (material) | 0.200 | 12.20 | 2.44 |
| mq04cag010a | h | Caminhão com grua de carga máxima 6 t. (equipamento) | 0.583 | 202.70 | 118.17 |
| mo041 | h | Oficial de obras de construção civil. (mão de obra) | 0.839 | 32.24 | 27.05 |
| mo087 | h | Ajudante de obras de construção civil. (mão de obra) | 0.839 | 30.23 | 25.36 |
| % | % | Custos diretos complementares | 2 % | 4997.07 | 99.94 |
|  |  | Custos diretos |  |  | 5097.01 |
