# Equipamento de ar condicionado com unidade interior de parede, sistema ar-ar split 1x1

- Propriedade do ficheiro: CYPE INGENIEROS, S.A.
- Formato: FIEBDC-3/2002
- Âmbito geográfico: Brasil
- Moeda: BRL
- Custos indiretos: 3.00 %
- Despesas gerais: 13.00 %
- Lucro: 6.00 %
- IVA: 17.00 %

## I Instalações

### IC Aquecimento, refrigeração, climatização e água quente

#### ICN Unidades autônomas de climatização

**ICN020** Un Equipamento de ar condicionado com unidade interior de parede, sistema ar-ar split 1x1.
Equipamento de ar condicionado, sistema ar-ar split 1x1, para gás R-32, bomba de calor, alimentação monofásica (230V/50Hz), VivAir SDHL 1-060 NW "SAUNIER DUVAL", potência frigorífica nominal 6,2 kW, potência frigorífica mínima/máxima: 1,8/6,9 kW, SEER 6,8 (classe A++), potência calorífica nominal 6,5 kW, potência calorífica mínima/máxima: 1,3/7,03 kW, SCOP 4 (classe A+), formado por uma unidade interior de parede SDHL 1-065 NWI, pressão sonora mínima/máxima: 30/48 dBA, comando à distância sem fios, e uma unidade exterior SDHL 1-065 NWO, com compressor tipo Inverter DC, potência sonora 65 dBA, dimensões 873x555x376 mm, peso 36,5 kg, diâmetro de ligação da tubulação de gás 1/2", diâmetro de ligação da tubulação do líquido 1/4", com amortecedores de molas, suportes e fixações das unidades interior e exterior, tubulação de drenagem com sifão, ligação frigorífica entre unidades, ligação elétrica entre unidades, fixação e proteção mecânica da instalação com ocultação em canaleta acessível em zonas vistas. Acessórios: filtros de ar de catequina. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42sau006pd | Un | Equipamento de ar condicionado, sistema ar-ar split 1x1, para gás R-32, bomba de calor, alimentação monofásica (230V/50Hz), VivAir SDHL 1-060 NW "SAUNIER DUVAL", potência frigorífica nominal 6,2 kW, potência frigorífica mínima/máxima: 1,8/6,9 kW, SEER 6,8 (classe A++), potência calorífica nominal 6,5 kW, potência calorífica mínima/máxima: 1,3/7,03 kW, SCOP 4 (classe A+), formado por uma unidade interior de parede SDHL 1-065 NWI, pressão sonora mínima/máxima: 30/48 dBA, comando à distância sem fios, e uma unidade exterior SDHL 1-065 NWO, com compressor tipo Inverter DC, potência sonora 65 dBA, dimensões 873x555x376 mm, peso 36,5 kg, diâmetro de ligação da tubulação de gás 1/2", diâmetro de ligação da tubulação do líquido 1/4", com amortecedores de molas, suportes e fixações das unidades interior e exterior, tubulação de drenagem com sifão, ligação frigorífica entre unidades, ligação elétrica entre unidades, fixação e proteção mecânica da instalação com ocultação em canaleta acessível em zonas vistas. (material) | 1.000 | 12791.17 | 12791.17 |
| mt42sau100a | Un | Filtro de ar de catequina, "SAUNIER DUVAL", para unidade interior de ar condicionado de parede. (material) | 2.000 | 200.90 | 401.80 |
| mt42www085 | Un | Kit de suportes de parede, formado por conjunto de esquadras de 50x45 cm e quatro amortecedores de borracha, com as correspondentes buchas, parafusos, porcas e arruelas. (material) | 1.000 | 126.57 | 126.57 |
| mo005 | h | Instalador de ar condicionado. (mão de obra) | 2.243 | 40.91 | 91.76 |
| mo104 | h | Ajudante de instalador de ar condicionado. (mão de obra) | 2.243 | 30.78 | 69.04 |
| % | % | Custos diretos complementares | 2 % | 13480.34 | 269.61 |
|  |  | Custos diretos |  |  | 13749.95 |
