# Unidade exterior de ar condicionado, sistema ar-ar multi-split

- Propriedade do ficheiro: CYPE INGENIEROS, S.A.
- Formato: FIEBDC-3/2002
- Âmbito geográfico: Brasil
- Moeda: BRL
- Custos indiretos: 3.00 %
- Despesas gerais: 13.00 %
- Lucro: 6.00 %
- IVA: 17.00 %

## I Instalações

### IC Aquecimento, refrigeração, climatização e água quente

#### ICN Unidades autônomas de climatização

**ICN150** Un Unidade exterior de ar condicionado, sistema ar-ar multi-split.
Unidade exterior de ar condicionado, sistema ar-ar multi-split, para gás R-32, bomba de calor, alimentação monofásica (230V/50Hz), modelo Multi 5M34 "TOSHIBA", potência frigorífica nominal 10 kW (temperatura de bulbo seco de ar interior 27°C, temperatura de bulbo úmido de ar interior 19°C, temperatura de bulbo seco do ar exterior 35°C, temperatura de bulbo úmido do ar exterior 24°C), potência frigorífica mínima/máxima 2,5/11,5 kW, consumo elétrico nominal em refrigeração 2,6 kW, EER 3,85, SEER 7,2 (classe A++), potência calorífica nominal 12 kW (temperatura de bulbo seco de ar interior 20°C, temperatura de bulbo seco do ar exterior 7°C, temperatura de bulbo úmido do ar exterior 6°C), potência calorífica mínima/máxima 2,2/14,2 kW, consumo elétrico nominal em aquecimento 2,83 kW, COP 4,24, SCOP 4,3 (classe A++), com capacidade de ligação até 5 unidades interiores, compressor tipo DC Twin Rotary, com tecnologia Inverter, vazão de ar 3700 m³/h, pressão sonora em refrigeração 52 dBA, pressão sonora em aquecimento 56 dBA, potência sonora em refrigeração 65 dBA, potência sonora em aquecimento 69 dBA, dimensões 890x900x320 mm, peso 78 kg, diâmetro de ligação das tubulações de gás 3/8" e 1/2", diâmetro de ligação das tubulações de líquido 1/4", comprimento máximo de tubulação 25 m, diferença máxima de altura entre a unidade exterior e as unidades interiores 15 m. Inclusive elementos anti-vibratórios e suportes de parede.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42tsb476n | Un | Unidade exterior de ar condicionado, sistema ar-ar multi-split, para gás R-32, bomba de calor, alimentação monofásica (230V/50Hz), modelo Multi 5M34 "TOSHIBA", potência frigorífica nominal 10 kW (temperatura de bulbo seco de ar interior 27°C, temperatura de bulbo úmido de ar interior 19°C, temperatura de bulbo seco do ar exterior 35°C, temperatura de bulbo úmido do ar exterior 24°C), potência frigorífica mínima/máxima 2,5/11,5 kW, consumo elétrico nominal em refrigeração 2,6 kW, EER 3,85, SEER 7,2 (classe A++), potência calorífica nominal 12 kW (temperatura de bulbo seco de ar interior 20°C, temperatura de bulbo seco do ar exterior 7°C, temperatura de bulbo úmido do ar exterior 6°C), potência calorífica mínima/máxima 2,2/14,2 kW, consumo elétrico nominal em aquecimento 2,83 kW, COP 4,24, SCOP 4,3 (classe A++), com capacidade de ligação até 5 unidades interiores, compressor tipo DC Twin Rotary, com tecnologia Inverter, vazão de ar 3700 m³/h, pressão sonora em refrigeração 52 dBA, pressão sonora em aquecimento 56 dBA, potência sonora em refrigeração 65 dBA, potência sonora em aquecimento 69 dBA, dimensões 890x900x320 mm, peso 78 kg, diâmetro de ligação das tubulações de gás 3/8" e 1/2", diâmetro de ligação das tubulações de líquido 1/4", comprimento máximo de tubulação 25 m, diferença máxima de altura entre a unidade exterior e as unidades interiores 15 m. (material) | 1.000 | 34161.14 | 34161.14 |
| mt42www085 | Un | Kit de suportes de parede, formado por conjunto de esquadras de 50x45 cm e quatro amortecedores de borracha, com as correspondentes buchas, parafusos, porcas e arruelas. (material) | 1.000 | 126.57 | 126.57 |
| mo005 | h | Instalador de ar condicionado. (mão de obra) | 1.122 | 40.91 | 45.90 |
| mo104 | h | Ajudante de instalador de ar condicionado. (mão de obra) | 1.122 | 30.78 | 34.54 |
| % | % | Custos diretos complementares | 2 % | 34368.15 | 687.36 |
|  |  | Custos diretos |  |  | 35055.51 |
