# Camada adicional de reforço para sistema ETICS

- Propriedade do ficheiro: CYPE INGENIEROS, S.A.
- Formato: FIEBDC-3/2002
- Âmbito geográfico: Brasil
- Moeda: BRL
- Custos indiretos: 3.00 %
- Despesas gerais: 13.00 %
- Lucro: 6.00 %
- IVA: 17.00 %

**NAS004** m² Camada adicional de reforço para sistema ETICS, através da aplicação de uma camada de argamassa de 2 mm de espessura mínima, aplicada manualmente, armada com malha de fibra de vidro, anti-álcalis, de 5x4 mm de vão de malha, de 0,6 mm de espessura e de 160 g/m² de massa superficial, sobreposta 10 cm; aplicada em zonas susceptíveis de impacto desde o arranque do sistema, sobre o painel isolante e antes da camada de regularização.
Camada adicional de reforço para sistema ETICS, através da aplicação de uma camada de argamassa de 2 mm de espessura mínima, aplicada manualmente, armada com malha de fibra de vidro, anti-álcalis, de 5x4 mm de vão de malha, de 0,6 mm de espessura e de 160 g/m² de massa superficial, sobreposta 10 cm; aplicada em zonas susceptíveis de impacto desde o arranque do sistema, sobre o painel isolante e antes da camada de regularização.
Inclui: Aplicação de uma primeira camada de argamassa sobre o painel isolante. Colocação da malha de reforço. Aplicação de uma segunda camada de argamassa sobre a malha de reforço. Tratamento dos pontos singulares.
Critério de medição de projeto: Superfície medida segundo documentação gráfica de Projeto, descontando as aberturas de superfície maior de 1 m², adicionando em alternativa a superfície da parte interior da abertura, correspondente ao desenvolvimento de ombreiras e padieiras.
Critério de quantitativos de obra: Medir-se-á a superfície realmente executada segundo especificações de Projeto, descontando as aberturas de superfície maior de 1 m², adicionando em alternativa a superfície da parte interior da abertura, correspondente ao desenvolvimento de ombreiras e padieiras.
Critérios considerados na determinação do preço da unidade de obra: O preço inclui a execução dos arremates nos encontros com paramentos, revestimentos ou outros elementos assentes na sua superfície.

| Código | Un | Descrição | Rendimento | Preço | Importância |
|---|---|---|---|---|---|
| mt28mop030g | kg | Argamassa composta de cimento branco, cal aérea, inertes leves, inertes calcários selecionados, fibras naturais, aditivos e resinas em pó, impermeável à água da chuva, permeável ao vapor de água e com resistência ao envelhecimento, para aplicar com desempenadeira, para aderir os painéis isolantes e como camada base, prévia amassamento com água. (material) | 2.500 | 2.61 | 6.53 |
| mt28mop050a | m² | Malha de fibra de vidro, anti-álcalis, de 5x4 mm de vão de malha, de 0,6 mm de espessura, de 160 g/m² de massa superficial e de 1x50 m, para armar argamassas. (material) | 1.100 | 4.01 | 4.41 |
| mo039 | h | Pedreiro de acabamento. (mão de obra) | 0.104 | 24.01 | 2.50 |
| mo079 | h | Ajudante de pedreiro de acabamento. (mão de obra) | 0.104 | 20.67 | 2.15 |
| % | % | Custos diretos complementares | 2 % | 15.59 | 0.31 |
|  |  | Custos diretos |  |  | 15.90 |
