# Parapeito pré-fabricado de granilite

- Propriedade do ficheiro: CYPE INGENIEROS, S.A.
- Formato: FIEBDC-3/2002
- Âmbito geográfico: Brasil
- Moeda: BRL
- Custos indiretos: 3.00 %
- Despesas gerais: 13.00 %
- Lucro: 6.00 %
- IVA: 17.00 %

## H Arremates e trabalhos auxiliares

### HR Arremates de fachada

#### HRT De granilite

**HRT010** m Parapeito pré-fabricado de granilite.
Parapeito pré-fabricado de granilite, em peças de 820x150x20 mm, com pingadeira, face e borda reto polidos e embutido nas ombreiras; assente com argamassa de cimento, confeccionada em obra, com aditivo hidrófugo, dosificação 1:4; e rejuntamento das peças e das uniões com os muros com argamassa de rejuntamento.
Inclui: Marcação da disposição das peças. Corte das peças. Preparação e regularização do suporte. Colocação, aprumo, nivelamento e alinhamento. Rejuntamento e limpeza do parapeito.
Critério de medição de projeto: Largura da abertura, medida segundo documentação gráfica de Projeto, incrementada em 5 cm para cada lado.
Critério de quantitativos de obra: Medir-se-á o comprimento realmente executado segundo especificações de Projeto, incluindo os encastramentos nas ombreiras.

| Código | Un | Descrição | Rendimento | Preço | Importância |
|---|---|---|---|---|---|
| mt08aaa010a | m³ | Água. (material) | 0.008 | 3.79 | 0.03 |
| mt01arg002a | m³ | Areia média lavada. (material) | 0.058 | 112.99 | 6.55 |
| mt08cem002 | kg | Cimento cinza em sacos. (material) | 14.440 | 0.63 | 9.10 |
| mt08adt010 | kg | Aditivo hidrófugo para impermeabilização de argamassas ou concretos. (material) | 0.289 | 3.03 | 0.88 |
| mt20rht020b | m | Parapeito pré-fabricado de granilite, em peças de 820x150x20 mm, com pingadeira, face e borda reto polidos. (material) | 1.050 | 32.63 | 34.26 |
| mt09mcr360al | kg | Argamassa de rejuntamento cimentícia tipo II, cor cinza, para juntas entre 2 e 10 mm e utilização em ambientes interiores e exteriores, composta de cimento cinza, cargas minerais, pigmentos e aditivos, segundo ABNT NBR 14992. (material) | 0.015 | 4.06 | 0.06 |
| mq06hor010 | h | Betoneira elétrica com uma capacidade de amassamento de 160 l. (equipamento) | 0.031 | 12.69 | 0.39 |
| op00amo010 |  | Esmerilhadeira. | 1.000 | 0.00 | 0.00 |
| mo020 | h | Pedreiro. (mão de obra) | 0.255 | 32.24 | 8.22 |
| mo113 | h | Auxiliar de serviços gerais. (mão de obra) | 0.625 | 27.81 | 17.38 |
| % | % | Custos diretos complementares | 2 % | 76.87 | 1.54 |
|  |  | Custos diretos |  |  | 78.41 |
