# Unidade interior de ar condicionado, de parede

- Propriedade do ficheiro: CYPE Ingenieros S.A.
- Formato: FIEBDC-3/2016
- Programa: Gerador de preços para construção civil. CYPE Ingenieros, S.A.
- Data: 17/06/2024
- Âmbito geográfico: Brasil
- Moeda: BRL
- Custos indiretos: 3 %
- Despesas gerais: 13 %
- Lucro: 6 %
- IVA: 17 %

## I Instalações

### IC Aquecimento, refrigeração, climatização e água quente

#### ICN Unidades autônomas de climatização

**ICN100** Un Unidade interior de ar condicionado, de parede.
Unidade interior de ar condicionado, de parede, sistema ar-ar multi-split, gama Sky Air, modelo FAA71B "DAIKIN", para gás R-32/R-410A, potência frigorífica nominal 6,8 kW (temperatura de bulbo seco no interior 27°C, temperatura de bulbo úmido no interior 19°C, temperatura de bulbo seco no exterior 35°C), potência calorífica nominal 7,5 kW (temperatura de bulbo seco no interior 20°C, temperatura de bulbo seco no exterior 7°C, temperatura de bulbo úmido no exterior 6°C), diâmetro de ligação da tubulação do líquido 3/8", diâmetro de ligação da tubulação de gás 5/8", alimentação monofásica (230V/50Hz), com, vazão de ar em refrigeração a velocidade alta/média/baixa: 18/16/14 m³/min, vazão de ar em aquecimento a velocidade alta/média/baixa: 18/16/14 m³/min, dimensões 290x1050x238 mm, peso 13 kg, pressão sonora em refrigeração a velocidade alta/média/baixa: 45/42/40 dBA, pressão sonora em aquecimento a velocidade alta/média/baixa: 45/42/40 dBA, potência sonora 61 dBA, com sinal de limpeza de filtro e filtro de ar de sucção. Regulação: controle remoto, modelo BRC1E53A. Acessórios: adaptador com comunicação via Wi-Fi para controle da unidade interior desde um smartphone ou tablet, modelo BRP069C81.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42dai067a | Un | Unidade interior de ar condicionado, de parede, sistema ar-ar multi-split, gama Sky Air, modelo FAA71B "DAIKIN", para gás R-32/R-410A, potência frigorífica nominal 6,8 kW (temperatura de bulbo seco no interior 27°C, temperatura de bulbo úmido no interior 19°C, temperatura de bulbo seco no exterior 35°C), potência calorífica nominal 7,5 kW (temperatura de bulbo seco no interior 20°C, temperatura de bulbo seco no exterior 7°C, temperatura de bulbo úmido no exterior 6°C), diâmetro de ligação da tubulação do líquido 3/8", diâmetro de ligação da tubulação de gás 5/8", alimentação monofásica (230V/50Hz), com, vazão de ar em refrigeração a velocidade alta/média/baixa: 18/16/14 m³/min, vazão de ar em aquecimento a velocidade alta/média/baixa: 18/16/14 m³/min, dimensões 290x1050x238 mm, peso 13 kg, pressão sonora em refrigeração a velocidade alta/média/baixa: 45/42/40 dBA, pressão sonora em aquecimento a velocidade alta/média/baixa: 45/42/40 dBA, potência sonora 61 dBA, com sinal de limpeza de filtro e filtro de ar de sucção. (material) | 1 | 13172.9 | 13172.900 |
| mt42dai514a | Un | Controle remoto, modelo BRC1E53A "DAIKIN", com programação semanal, função para/arranque, alteração do modo de funcionamento, ajuste da temperatura de setpoint, selecção da velocidade do ventilador, visualização de sinal no receptor, reset de filtro sujo no comando, alteração de orientação das lâminas e sonda de temperatura ambiente. (material) | 1 | 662.99 | 662.990 |
| mt42dai475a | Un | Adaptador com comunicação via Wi-Fi para controle da unidade interior desde um smartphone ou tablet, modelo BRP069C81 "DAIKIN", através da App Onecta. (material) | 1 | 1366.17 | 1366.170 |
| mt42dai900 | m | Cabo bus de 2 fios, de 0,5 mm² de seção por fio (material) | 3 | 5.36 | 16.080 |
| mt35tpt010ke | m | Tubo rígido de PVC VD-F de 16 mm de diâmetro exterior e 1,3 mm de espessura. Resistência à compressão 1250 N, resistência ao impacto 6 joules, temperatura de trabalho -25°C até 90°C, classificação 4442, com o preço incrementado em 20% relativamente a acessórios e peças especiais. (material) | 3 | 11.9 | 35.700 |
| mo005 | h | Instalador de ar condicionado. (mão de obra) | 1.045 | 40.91 | 42.751 |
| mo104 | h | Ajudante de instalador de ar condicionado. (mão de obra) | 1.045 | 30.78 | 32.165 |
| % | % | Custos diretos complementares | 2 % | 15328.756 | 306.575 |
|  |  | Custos diretos |  |  | 15635.331 |

Resíduos:
- colocação: mt42dai900 Cabo bus de 2 fios, de 0,5 mm² de seção por fio; fator de resíduo 0.0165111
- colocação: mt35tpt010ke; fator de resíduo 0.0275

## Recursos

**mt42dai067a** Un Unidade interior de ar condicionado
Dados técnicos: Custo energético 605.628 MJ; Emissão de CO2 41.429 kg
Resíduos:
- embalagem: re150101 Embalagens de papel e cartão. (componente de resíduo); rendimento 0.18 kg; Código LER 15 01 01; Massa do elemento 1 kg; Volume 0.001333 m3
- embalagem: re170203 Plástico. (componente de resíduo); rendimento 0.09 kg; Código LER 17 02 03; Massa do elemento 1 kg; Volume 0.001667 m3

**mt42dai900** m Cabo bus de 2 fios, de 0,5 mm² de seção por fio
Dados técnicos: Custo energético 1.694 MJ; Emissão de CO2 0.087 kg; Código LER 17 04 11; Massa do elemento 0.045 kg; Volume 0.00003 m3
Resíduos:
- embalagem: re150101 Embalagens de papel e cartão; rendimento 0.065 kg

**mt35tpt010ke** m Tubo rígido de PVC VD-F de 16 mm de diâmetro exterior e 1,3 mm de espessura. Resistência à compressão 1250 N
Dados técnicos: Custo energético 7.750 MJ; Emissão de CO2 0.385 kg; Código LER 17 02 03; Massa do elemento 0.08 kg; Volume 0.000133 m3
