# Ramal de ligação de abastecimento de água potável

- Propriedade do ficheiro: CYPE INGENIEROS, S.A.
- Formato: FIEBDC-3/2002
- Âmbito geográfico: Brasil
- Moeda: BRL
- Custos indiretos: 3.00 %
- Despesas gerais: 13.00 %
- Lucro: 6.00 %
- IVA: 17.00 %

## I Instalações

### IF Abastecimento de água

#### IFA Ramais de ligação

**IFA010** Un Ramal de ligação de abastecimento de água potável.
Ramal de ligação enterrado para abastecimento de água potável de 2 m de comprimento, que une a rede geral de distribuição de água potável da empresa abastecedora com a instalação geral do edifício, contínuo em todo o seu comprimento sem uniões intermediárias não visitáveis, constituído por tubo de polietileno PE 100, de 125 mm de diâmetro exterior, PN=10 atm e 7,4 mm de espessura, colocado sobre leito de areia de 15 cm de espessura, no fundo da vala previamente escavada, devidamente compactada e nivelada com compactador (tipo sapo) de condução manual, enchimento lateral compactando até metade do diâmetro do tubo e posterior enchimento com a mesma areia até 10 cm por cima da geratriz superior do tubo; abraçadeira de tomada em carga colocada sobre a rede geral de distribuição que serve de ligação entre o ramal de ligação e a rede e registro de esfera de de diâmetro com manípulo de encaixe quadrado colocado com união, situada junto à edificação, fora dos limites da propriedade, alojado na caixa de visita pré-fabricada de polipropileno de 55x55x55 cm, colocada sobre lastro de concreto simples C20 classe de agressividade ambiental I e tipo de ambiente rural, brita 1, consistência S50 de 15 cm de espessura. Inclusive concreto simples C20 classe de agressividade ambiental I e tipo de ambiente rural, brita 1, consistência S50 para a posterior reposição do piso existente, acessórios e peças especiais.
Critérios considerados na determinação do preço da unidade de obra: O preço não inclui a escavação nem o enchimento principal.
Inclui: Implantação do percurso do ramal de ligação, coordenado com as restantes instalações ou elementos que possam ter interferências. Ruptura do piso com compressor. Eliminação das terras soltas do fundo da escavação. Concretagem e compactação do concreto na execução da base. Colocação da caixa pré-fabricada. Descarga da areia no fundo da vala. Colocação da tubulação. Montagem do registro. Colocação da tampa. Execução do enchimento envolvente. União do ramal de ligação com a rede geral do município. Reposição do piso.
Critério de medição de projeto: Número de unidades previstas, segundo documentação gráfica de Projeto.
Critério de quantitativos de obra: Medir-se-á o número de unidades realmente executadas segundo especificações de Projeto.

| Código | Un | Descrição | Rendimento | Preço | Importância |
|---|---|---|---|---|---|
| mt10hmf060ana | m³ | Concreto simples C20 classe de agressividade ambiental I e tipo de ambiente rural, brita 1, consistência S50, dosado em central, segundo ABNT NBR 8953. (material) | 0.305 | 316.08 | 96.40 |
| mt01ara010a | m³ | Areia com granulometria de 0 a 5 mm de diâmetro, limpa. (material) | 0.275 | 40.28 | 11.08 |
| mt37www110v | Un | Abraçadeira de tomada em carga, de ferro fundido dúctil com recobrimento de resina epóxi, para tubos de polietileno ou de PVC de 225 mm de diâmetro exterior, com tomada para ligação com flange de 5" de diâmetro, PN=16 atm, com juntas elásticas de EPDM. (material) | 1.000 | 2070.57 | 2070.57 |
| mt37tpa011j | m | Ramal de ligação de polietileno PE 100, de 125 mm de diâmetro exterior, PN=10 atm e 7,4 mm de espessura, inclusive acessórios de ligação e peças especiais. (material) | 2.000 | 48.82 | 97.64 |
| mt11arp100c | Un | Caixa de passagem de polipropileno, 55x55x55 cm. (material) | 1.000 | 489.00 | 489.00 |
| mt11arp050i | Un | Tampa de PVC, para caixas de abastecimento de água de 55x55 cm, com fecho hermético à passagem dos odores mefíticos. (material) | 1.000 | 575.13 | 575.13 |
| mt37sve040j | Un | Registro de esfera, DN 125 mm, corpo de ferro e bola de latão, com flanges e manípulo de encaixe quadrado. (material) | 1.000 | 1459.80 | 1459.80 |
| mq05pdm010a | h | Compressor portátil elétrico 2 m³/min de vazão. (equipamento) | 0.420 | 15.70 | 6.59 |
| mq05mai030 | h | Martelo pneumático. (equipamento) | 0.420 | 16.81 | 7.06 |
| mq02rop020 | h | Apiloador (Saltitão) de condução manual, de 80 kg, com placa de 30x30 cm. (equipamento) | 0.415 | 14.42 | 5.98 |
| au00auh040 |  | Vibrador de concreto, elétrico. | 1.000 | 0.00 | 0.00 |
| mo020 | h | Pedreiro. (mão de obra) | 0.983 | 32.24 | 31.69 |
| mo113 | h | Auxiliar de serviços gerais. (mão de obra) | 0.842 | 27.81 | 23.42 |
| mo008 | h | Encanador. (mão de obra) | 1.314 | 40.91 | 53.76 |
| mo107 | h | Ajudante de encanador. (mão de obra) | 1.314 | 30.78 | 40.44 |
| % | % | Custos diretos complementares | 4 % | 4968.56 | 198.74 |
|  |  | Custos diretos |  |  | 5167.30 |
