# Tubulação de polipropileno copolímero random (PP-R)

- Propriedade do ficheiro: CYPE INGENIEROS, S.A.
- Formato: FIEBDC-3/2002
- Âmbito geográfico: Brasil
- Moeda: BRL
- Custos indiretos: 3.00 %
- Despesas gerais: 13.00 %
- Lucro: 6.00 %
- IVA: 17.00 %

## I Instalações

### IH Tubulações para fluidos

#### IHP Tubulações de polipropileno

**IHP110** m Tubulação de polipropileno copolímero random (PP-R).
Tubulação formada por tubo de polipropileno copolímero random (PP-R), série 2,5, de 16 mm de diâmetro exterior e 2,7 mm de espessura. Instalação em superfície. Inclusive material auxiliar para montagem e fixação, acessórios e peças especiais.
Inclui: Marcação. Colocação e fixação de tubos, acessórios e peças especiais.
Critério de medição de projeto: Comprimento medido segundo documentação gráfica de Projeto.
Critério de quantitativos de obra: Medir-se-á o comprimento realmente executado segundo especificações de Projeto.

| Código | Un | Descrição | Rendimento | Preço | Importância |
|---|---|---|---|---|---|
| mt37toa400C | Un | Material auxiliar para montagem e fixação das tubulações de polipropileno copolímero random (PP-R), série 2,5, de 16 mm de diâmetro exterior. (material) | 1.000 | 0.15 | 0.15 |
| mt37toa110cCg | m | Tubo de polipropileno copolímero random (PP-R), série 2,5, de 16 mm de diâmetro exterior e 2,7 mm de espessura, segundo ISO 15874-2, com o preço incrementado em 30% relativamente a acessórios e peças especiais. (material) | 1.000 | 6.32 | 6.32 |
| op00ato010 |  | Parafusadeira. | 1.000 | 0.00 | 0.00 |
| op00mar010 |  | Martelo. | 1.000 | 0.00 | 0.00 |
| op00tal010 |  | Furadeira. | 1.000 | 0.00 | 0.00 |
| mo008 | h | Encanador. (mão de obra) | 0.042 | 40.91 | 1.72 |
| mo107 | h | Ajudante de encanador. (mão de obra) | 0.042 | 30.78 | 1.29 |
| % | % | Custos diretos complementares | 2 % | 9.48 | 0.19 |
|  |  | Custos diretos |  |  | 9.67 |
