# Revestimento de escada de granilite

- Propriedade do ficheiro: CYPE INGENIEROS, S.A.
- Formato: FIEBDC-3/2002
- Âmbito geográfico: Brasil
- Moeda: BRL
- Custos indiretos: 3.00 %
- Despesas gerais: 13.00 %
- Lucro: 6.00 %
- IVA: 17.00 %

## R Revestimentos e forros

### RE Escadas

#### REC De granilite

**REC010** Un Revestimento de escada de granilite.
Revestimento de escada reta de dois tramos com descanso de quarto de volta com 17 degraus de 100 cm de largura com a montagem dos seguintes elementos: degraus formados por degrau pré-fabricado de granilite, em "L", para interiores, utilização normal, grão médio (entre 6 e 27 mm), cor Vermelho Alicante, comprimento até 110 cm, com profundidade do piso de 23-32 cm e altura do espelho de 13-20 cm, polido em fábrica de entre 3 e 5 cm de espessura, face e bordas polidas; rodapé de escada de granilite grão médio (entre 6 e 27 mm), cor Vermelho Alicante, de uma peça, colocado em um lateral, tudo assente com argamassa de cimento M-5, com saibro, sobre degraus previamente executados (não incluído neste preço). Inclusive revestimento de patamares e rejuntamento com a mesma tonalidade das peças.
Inclui: Marcação de degraus. Corte das peças e formação de encaixes em esquinas e cantos. Humidificação dos degraus. Colocação com argamassa do primeiro degrau. Colocação de cordéis. Colocação das peças. Colocação do rodapé de escada. Rejuntamento. Limpeza do tramo.
Critério de medição de projeto: Número de unidades previstas, segundo documentação gráfica de Projeto.
Critério de quantitativos de obra: Medir-se-á o número de unidades realmente executadas segundo especificações de Projeto.

| Código | Un | Descrição | Rendimento | Preço | Importância |
|---|---|---|---|---|---|
| mt09mor010c | m³ | Argamassa de cimento CEM II/B-L 32,5 N tipo M-5, confeccionada em obra com 230 kg/m³ de cimento e uma proporção em volume 1/6. (material) | 0.197 | 282.78 | 55.71 |
| mt18ppt010qa | Un | Degrau pré-fabricado de granilite, em "L", para interiores, utilização normal, grão médio (entre 6 e 27 mm), cor Vermelho Alicante, comprimento até 110 cm, com profundidade do piso de 23-32 cm e altura do espelho de 13-20 cm, polido em fábrica. (material) | 17.000 | 82.51 | 1402.67 |
| mt18zpt010O | m | Rodapé de escada de granilite grão médio (entre 6 e 27 mm), para interiores, cor Vermelho Alicante, de uma peça, para degrau em "L". (material) | 6.800 | 51.16 | 347.89 |
| mt18btl010ub | m² | Peças de granilite para interior, utilização normal, grão médio (entre 6 e 27 mm), formato nominal 33x33 cm, cor Vermelho Alicante, com um primeiro polimento em fábrica, para polimento e abrilhantamento final em obra. (material) | 1.050 | 26.98 | 28.33 |
| mt18rtl010ub | m | Rodapé de granilite grão médio (entre 6 e 27 mm) para interior, cor Vermelho Alicante, 33x7 cm, com a borda desengrossado e um grau de polimento de 220. (material) | 2.000 | 7.53 | 15.06 |
| mt01ara010a | m³ | Areia com granulometria de 0 a 5 mm de diâmetro, limpa. (material) | 0.020 | 40.28 | 0.81 |
| mo023 | h | Ladrilhista. (mão de obra) | 4.326 | 32.24 | 139.47 |
| mo061 | h | Ajudante de ladrilhista. (mão de obra) | 4.326 | 30.23 | 130.77 |
| % | % | Custos diretos complementares | 2 % | 2120.71 | 42.41 |
|  |  | Custos diretos |  |  | 2163.12 |
