# Pintura com tinta látex sobre paramento interior

- Propriedade do ficheiro: CYPE INGENIEROS, S.A.
- Formato: FIEBDC-3/2002
- Âmbito geográfico: Brasil
- Moeda: BRL
- Custos indiretos: 3.00 %
- Despesas gerais: 13.00 %
- Lucro: 6.00 %
- IVA: 17.00 %

## R Revestimentos e forros

### RI Pinturas em paramentos interiores

#### RIB Tintas látex

**RIB010** m² Pintura com tinta látex sobre paramento interior.
Aplicação manual de duas demãos de tinta látex PVA premium para interior e exterior, cor a escolher, acabamento mate, ambas diluídas com 15 a 25% de água, (rendimento: 0,063 l/m² a primeira demão e 0,066 l/m² a segunda); aplicação prévia de uma demão de selador PVA para alvenaria, solúvel em água, regulador da absorção, sobre paramento interior com reboco. Inclusive água e detergente para eliminar as manchas de gorduras ou óleos presentes em 20% do substrato, solução de água e lixívia a 50% para eliminar as manchas de bolor ou umidade presentes em 20% do substrato e massa corrida acrílica para eliminar pequenas imperfeições.
Critérios considerados na determinação do preço da unidade de obra: O preço inclui a proteção dos elementos da envolvente que possam ser afetados durante os trabalhos e a resolução de pontos singulares.
Inclui: Preparação, limpeza e lixamento prévio do suporte. Preparação da mistura. Aplicação de uma demão de fundo. Aplicação de duas demãos de acabamento.
Critério de medição de projeto: Superfície medida segundo documentação gráfica de Projeto, com o mesmo critério que o suporte base.
Critério de quantitativos de obra: Medir-se-á a superfície realmente executada segundo especificações de Projeto, com o mesmo critério que o suporte base.

| Código | Un | Descrição | Rendimento | Preço | Importância |
|---|---|---|---|---|---|
| mt27plb020b | l | Tinta látex PVA premium para interior e exterior, cor a escolher, acabamento mate, para aplicar com pincel, trincha, rolo ou pistola, segundo ABNT NBR 11702. (material) | 0.129 | 13.54 | 1.75 |
| mt27pfb020c | l | Selador PVA para alvenaria, solúvel em água, regulador da absorção, para interior, para aplicar com pincel, trincha, rolo ou pistola, segundo ABNT NBR 15348. (material) | 0.075 | 14.72 | 1.10 |
| mt08lim120 | l | Lixívia. (material) | 0.030 | 3.87 | 0.12 |
| mt08lim020a | l | Detergente neutro sem dissolventes nem fosfatos, para limpeza de sujeiras não incrustadas em qualquer superfície, sem causar deterioração química. (material) | 0.012 | 11.40 | 0.14 |
| mt27pfb010d | l | Massa corrida acrílica, para interior e exterior, para aplicar com desempenadeira o espátula, segundo ABNT NBR 15348. (material) | 0.300 | 7.97 | 2.39 |
| op00tal020 |  | Furadeira com misturador. | 1.000 | 0.00 | 0.00 |
| mo038 | h | Pintor. (mão de obra) | 0.131 | 32.24 | 4.22 |
| mo076 | h | Ajudante de pintor. (mão de obra) | 0.758 | 30.23 | 22.91 |
| % | % | Custos diretos complementares | 2 % | 32.63 | 0.65 |
|  |  | Custos diretos |  |  | 33.28 |
