# Equipamento de proteção respiratória (EPR), filtrante não assistido

- Propriedade do ficheiro: CYPE INGENIEROS, S.A.
- Formato: FIEBDC-3/2002
- Âmbito geográfico: Brasil
- Moeda: BRL
- Custos indiretos: 3.00 %
- Despesas gerais: 13.00 %
- Lucro: 6.00 %
- IVA: 17.00 %

## Y Segurança e saúde

### YI Equipamentos de proteção individual

#### YIV Para as vias respiratórias

**YIV010** Un Equipamento de proteção respiratória (EPR), filtrante não assistido.
Equipamento de proteção respiratória (EPR), filtrante não assistido, composto por uma máscara completa, classe 3, que cobre os olhos, o nariz, a boca e o queixo, garantindo um ajuste hermético à cara do trabalhador face à atmosfera ambiente, amortizável em 3 utilizações e um filtro de gases, de capacidade baixa (classe 1), amortizável em 3 utilizações.
Critério de medição de projeto: Número de unidades previstas, segundo Plano de Segurança e Saúde.
Critério de quantitativos de obra: Será medido o número de unidades realmente fornecidas segundo especificações do Plano de Segurança e Saúde.

| Código | Un | Descrição | Rendimento | Preço | Importância |
|---|---|---|---|---|---|
| mt50epv010kc | Un | Máscara completa, classe 3, EPI de categoria III, cumprindo todos os requisitos de segurança. (material) | 0.330 | 545.17 | 179.91 |
| mt50epv011hc | Un | Filtro de gases, de capacidade baixa (classe 1), EPI de categoria III, cumprindo todos os requisitos de segurança. (material) | 0.330 | 16.88 | 5.57 |
| % | % | Custos diretos complementares | 2 % | 185.48 | 3.71 |
|  |  | Custos diretos |  |  | 189.19 |
