# Isolamento térmico em caixas de ar de forros contínuos, por insuflação, desde a face inferior, de nódulos de lã mineral

- Propriedade do ficheiro: CYPE INGENIEROS, S.A.
- Formato: FIEBDC-3/2002
- Âmbito geográfico: Brasil
- Moeda: BRL
- Custos indiretos: 3.00 %
- Despesas gerais: 13.00 %
- Lucro: 6.00 %
- IVA: 17.00 %

## N Isolamentos e impermeabilizações

### NK Isolamentos térmicos de aplicação mecânica

#### NKT Forros

**NKT010** m² Isolamento térmico em caixas de ar de forros contínuos, por insuflação, desde a face inferior, de nódulos de lã mineral.
Isolamento térmico em forros contínuos, preenchendo o interior da caixa de ar de 40 mm de espessura média, por insuflação, desde a face inferior, de nódulos de lã mineral Isolene 4 "ISOVER", não aptos como suporte nutritivo para o desenvolvimento de fungos nem bactérias, densidade 50 kg/m³ e condutibilidade térmica 0,046 W/(mK). Inclusive painel de poliestireno expandido para a resolução do perímetro.
Inclui: Inspeção endoscópica da caixa de ar. Resolução do perímetro. Implantação e realização dos furos nas placas do falso teto contínuo. Proteção dos elementos da envolvente que podem ser afetados durante os trabalhos de insuflação. Insuflação do isolamento. Tapamento dos furos. Limpeza final.
Critério de medição de projeto: Superfície medida segundo documentação gráfica de Projeto.
Critério de quantitativos de obra: Medir-se-á a superfície realmente executada segundo especificações de Projeto.

| Código | Un | Descrição | Rendimento | Preço | Importância |
|---|---|---|---|---|---|
| mt16lvi100d | kg | Nódulos de lã mineral Isolene 4 "ISOVER", não aptos como suporte nutritivo para o desenvolvimento de fungos nem bactérias, densidade 50 kg/m³ e condutibilidade térmica 0,046 W/(mK), Euroclasse A1 de reação ao fogo, capacidade de absorção de água a curto prazo <=1 kg/m², calor específico 800 J/kgK e fator de resistência à difusão do vapor de água 1; para enchimento de câmaras por insuflação. (material) | 2.000 | 22.10 | 44.20 |
| mt16pel010aagd | m² | Painel rígido de poliestireno expandido, de superfície lisa e borda lateral reta, de 40 mm de espessura, resistência térmica 1,4 m²K/W, condutibilidade térmica 0,029 W/(mK), Euroclasse E de reação ao fogo, com código de designação EPS-EN 13163-L3-W3-T2-S5-P10-BS250-TR200-DS(N)2-CS(10)150. (material) | 0.500 | 46.64 | 23.32 |
| mt27pfj020a | kg | Massa corrida de interior, de 1,65 g/cm³ de densidade, cor branco, para aplicar com espátula ou desempenadeira. (material) | 0.200 | 19.35 | 3.87 |
| mq08mpa010 | h | Maquinaria para insuflação de isolamento em caixas de ar. (equipamento) | 0.083 | 53.56 | 4.45 |
| op00tal010 |  | Furadeira. | 1.000 | 0.00 | 0.00 |
| mo030 | h | Aplicador de produtos isolantes. (mão de obra) | 0.101 | 32.24 | 3.26 |
| mo068 | h | Ajudante de aplicador de produtos isolantes. (mão de obra) | 0.101 | 30.23 | 3.05 |
| % | % | Custos diretos complementares | 2 % | 82.15 | 1.64 |
|  |  | Custos diretos |  |  | 83.79 |
