# Controlador de vazão para recuperação de calor

- Propriedade do ficheiro: CYPE INGENIEROS, S.A.
- Formato: FIEBDC-3/2002
- Âmbito geográfico: Brasil
- Moeda: BRL
- Custos indiretos: 3.00 %
- Despesas gerais: 13.00 %
- Lucro: 6.00 %
- IVA: 17.00 %

## I Instalações

### IB Sistemas de climatização

#### IBW Sistema VRF (Mitsubishi Heavy Industries)

**IBW370** Un Controlador de vazão para recuperação de calor.
Controlador de vazão de linha frigorífica, de 1 saída para gás R-410A, sistema ar-ar multi-split com vazão variável de refrigerante e recuperação de calor, para um máximo de 10 unidades interiores funcionando no mesmo modo, modelo PFD2804-E "MITSUBISHI HEAVY INDUSTRIES", com uma capacidade máxima de unidades interiores ligadas a jusante inferior a 28 kW, alimentação monofásica (230V/50Hz) desde a unidade interior ou desde um circuito de alimentação independente, com cabo de 3 fios e caixa de relés para comunicação com a unidade interior. Inclusive elementos para suspensão ao teto.
Critérios considerados na determinação do preço da unidade de obra: O preço não inclui a canalização nem a cablagem elétrica de alimentação.
Inclui: Marcação. Colocação e fixação. Ligação às linhas frigoríficas. Ligação à rede elétrica. Ligação à rede de drenagem.
Critério de medição de projeto: Número de unidades previstas, segundo documentação gráfica de Projeto.
Critério de quantitativos de obra: Medir-se-á o número de unidades realmente executadas segundo especificações de Projeto.

| Código | Un | Descrição | Rendimento | Preço | Importância |
|---|---|---|---|---|---|
| mt42mhi550k | Un | Controlador de vazão de linha frigorífica, de 1 saída para gás R-410A, sistema ar-ar multi-split com vazão variável de refrigerante e recuperação de calor, para um máximo de 10 unidades interiores funcionando no mesmo modo, modelo PFD2804-E "MITSUBISHI HEAVY INDUSTRIES", com uma capacidade máxima de unidades interiores ligadas a jusante inferior a 28 kW, alimentação monofásica (230V/50Hz) desde a unidade interior ou desde um circuito de alimentação independente, com cabo de 3 fios e caixa de relés para comunicação com a unidade interior. (material) | 1.000 | 20901.18 | 20901.18 |
| mt42www090 | Un | Kit de suportes para suspensão ao teto, formado por quatro barras roscadas de aço galvanizado, com as correspondentes buchas, porcas e arruelas. (material) | 1.000 | 147.33 | 147.33 |
| mo005 | h | Instalador de ar condicionado. (mão de obra) | 0.561 | 40.91 | 22.95 |
| mo104 | h | Ajudante de instalador de ar condicionado. (mão de obra) | 0.561 | 30.78 | 17.27 |
| % | % | Custos diretos complementares | 2 % | 21088.73 | 421.77 |
|  |  | Custos diretos |  |  | 21510.50 |
