# Revestimento interior autoportante de placas de silicato de cálcio

- Propriedade do ficheiro: CYPE INGENIEROS, S.A.
- Formato: FIEBDC-3/2002
- Âmbito geográfico: Brasil
- Moeda: BRL
- Custos indiretos: 3.00 %
- Despesas gerais: 13.00 %
- Lucro: 6.00 %
- IVA: 17.00 %

## R Revestimentos e forros

### RR Revestimentos de Drywall

#### RRS De placas de silicato de cálcio

**RRS005** m² Revestimento interior autoportante de placas de silicato de cálcio.
Revestimento interior autoportante livre, com resistência ao fogo EI 30, de 68 mm de espessura, formado por placa de silicato de cálcio tipo corta-fogo de 10 mm de espessura, formando sanduíche com uma placa tipo corta-fogo de 10 mm de espessura, aparafusadas diretamente a uma estrutura autoportante de aço galvanizado formada por canais horizontais, solidamente fixados ao piso a ao teto e montantes verticais de 48 mm e 0,6 mm de espessura com uma modulação de 600 mm e com disposição reforçada "H", montados sobre canaletas junto à fachada vertical. Inclusive fixações para a ancoragem de canais e montantes metálicos; parafusos para a fixação das placas; massa para o tratamento de juntas e massa intumescente.
Critérios considerados na determinação do preço da unidade de obra: O preço inclui a resolução de encontros e pontos singulares, mas não inclui o isolamento a colocar entre as placas e o paramento.
Inclui: Marcação na laje inferior e na superior dos perfis. Colocação e fixação dos montantes sobre os elementos horizontais. Corte das placas. Fixação das placas. Tratamento de juntas.
Critério de medição de projeto: Superfície medida segundo documentação gráfica de Projeto, sem duplicar esquinas nem encontros.
Critério de quantitativos de obra: Medir-se-á a superfície realmente executada segundo especificações de Projeto, sem duplicar esquinas nem encontros.

| Código | Un | Descrição | Rendimento | Preço | Importância |
|---|---|---|---|---|---|
| mt12psg070c | m | Canal de perfil de aço galvanizado de 48 mm de largura. (material) | 0.800 | 3.89 | 3.11 |
| mt12psg060c | m | Montante de perfil de aço galvanizado de 48 mm de largura. (material) | 4.000 | 4.70 | 18.80 |
| mt12plo010ab | m² | Placa de silicato de cálcio, de 1200x2500 mm e 10 mm de espessura, com as bordas quadrados; Euroclasse A1 de reação ao fogo. (material) | 2.100 | 43.18 | 90.68 |
| mt12psg081d | Un | Parafuso autoperfurante 3,5x35 mm. (material) | 20.000 | 0.03 | 0.60 |
| mt12psg220 | Un | Fixação composta por bucha e parafuso 5x27. (material) | 2.000 | 0.20 | 0.40 |
| mt12ppo010a | kg | Massa de juntas. (material) | 0.250 | 4.98 | 1.25 |
| mt41php030g | Un | Cartucho de 310 ml de massa intumescente monocomponente, à base de resinas acrílicas, com propriedades ignífugas, cor branca, Euroclasse D-s2, d0 de reação ao fogo, apta para ser pintada, classe Y1, segundo EOTA TR024. (material) | 0.200 | 46.29 | 9.26 |
| op00fre010 |  | Fresadora. | 1.000 | 0.00 | 0.00 |
| op00sie010 |  | Serra tico-tico. | 1.000 | 0.00 | 0.00 |
| op00tal010 |  | Furadeira. | 1.000 | 0.00 | 0.00 |
| op00ato010 |  | Parafusadeira. | 1.000 | 0.00 | 0.00 |
| mo053 | h | Montador de pré-fabricados interiores. (mão de obra) | 0.599 | 33.54 | 20.09 |
| mo100 | h | Ajudante de montador de pré-fabricados interiores. (mão de obra) | 0.599 | 27.93 | 16.73 |
| % | % | Custos diretos complementares | 2 % | 160.92 | 3.22 |
|  |  | Custos diretos |  |  | 164.14 |
