# Vedação de junta em piso contínuo de concreto, com perfil pré-moldado

- Propriedade do ficheiro: CYPE INGENIEROS, S.A.
- Formato: FIEBDC-3/2002
- Âmbito geográfico: Brasil
- Moeda: BRL
- Custos indiretos: 3.00 %
- Despesas gerais: 13.00 %
- Lucro: 6.00 %
- IVA: 17.00 %

## R Revestimentos e forros

### RS Pisos

#### RSN Juntas em pisos contínuos de concreto

**RSN131** m Vedação de junta em piso contínuo de concreto, com perfil pré-moldado.
Vedação de junta intermediária de entre 30 e 41 mm de largura e 60 mm de profundidade, em piso contínuo de concreto, com perfil pré-moldado composto por dois perfis de aço inoxidável AISI 304, entre os que se coloca um perfil de neoprene compressível até 50%.
Inclui: Limpeza e preparação do interior da junta. Corte e colocação do perfil.
Critério de medição de projeto: Comprimento medido segundo documentação gráfica de Projeto.
Critério de quantitativos de obra: Medir-se-á o comprimento realmente executado segundo especificações de Projeto.

| Código | Un | Descrição | Rendimento | Preço | Importância |
|---|---|---|---|---|---|
| mt18wwe040l | Un | Perfil pré-moldado para vedação de juntas intermediárias de entre 30 e 41 mm de largura e 60 mm de profundidade, em pisos contínuos de concreto, composto por dois perfis de aço inoxidável AISI 304, entre os que se coloca um perfil de neoprene compressível até 50%. (material) | 1.050 | 9.09 | 9.54 |
| op00amo010 |  | Esmerilhadeira. | 1.000 | 0.00 | 0.00 |
| mo020 | h | Pedreiro. (mão de obra) | 0.124 | 32.24 | 4.00 |
| % | % | Custos diretos complementares | 2 % | 13.54 | 0.27 |
|  |  | Custos diretos |  |  | 13.81 |
