# Aço laminado a quente, em substrutura suporte para a sustentação do revestimento exterior de fachada leve

- Propriedade do ficheiro: CYPE Ingenieros S.A.
- Formato: FIEBDC-3/2016
- Programa: Gerador de preços para construção civil. CYPE Ingenieros, S.A.
- Data: 17/06/2024
- Âmbito geográfico: Brasil
- Moeda: BRL
- Custos indiretos: 3 %
- Despesas gerais: 13 %
- Lucro: 6 %
- IVA: 17 %

## F Fachadas, paredes, divisórias e proteções

### FL Fachadas leves

#### FLJ Substrutura suporte

**FLJ020** kg Aço laminado a quente, em substrutura suporte para a sustentação do revestimento exterior de fachada leve.
Aço MR 250, em substrutura suporte de estrutura leve de perfis, formada por peças simples de perfis laminados a quente, para a sustentação do revestimento exterior de fachada leve, acabamento com primer antioxidante, colocação com ligações aparafusadas em obra e ancoragens mecânicas para a sua fixação.
Critérios considerados na determinação do preço da unidade de obra: O preço inclui os parafusos, os cortes, os desperdícios, as peças especiais, as placas de arranque e de transição de pilar inferior a superior, os casquilhos e os elementos auxiliares de montagem.
Inclui: Marcação. Disposição, nivelação e montagem da subestrutura suporte.
Critério de medição de projeto: Peso nominal medido segundo documentação gráfica de Projeto.
Critério de quantitativos de obra: Determinar-se-á, a partir do peso obtido em balança oficial das unidades chegadas à obra, o peso das unidades realmente executadas segundo especificações de Projeto.

| Código | Un | Descrição | Rendimento | Preço | Importância |
|---|---|---|---|---|---|
| mt07ala410Jc | kg | Aço laminado MR 250, em perfis laminados a quente, segundo ABNT NBR 7007, peças simples, para aplicações estruturais, acabamento com primer antioxidante. Trabalhado e montado em oficina, para colocar com ligações aparafusadas em obra. (material) | 1 | 3.54 | 3.540 |
| mt26aaa023a | Un | Ancoragem mecânica com bucha de expansão de aço galvanizado, porca e arruela. (material) | 0.2 | 4.09 | 0.818 |
| mo047 | h | Montador de estruturas metálicas. (mão de obra) | 0.029 | 31.99 | 0.928 |
| mo094 | h | Ajudante de montador de estruturas metálicas. (mão de obra) | 0.029 | 30.15 | 0.874 |
| % | % | Custos diretos complementares | 2 % | 6.160 | 0.123 |
|  |  | Custos diretos |  |  | 6.283 |

Resíduos:
- colocação: mt07ala410Jc; fator de resíduo 0.006926

## Recursos

**mt07ala410Jc** kg Aço laminado MR 250
Dados técnicos: Custo energético 9.830 MJ; Emissão de CO2 0.510 kg; Código LER 17 04 05; Massa do elemento 1 kg; Volume 0.000476 m3

**mt26aaa023a** Un Ancoragem mecânica com bucha de expansão de aço galvanizado, porca e arruela
Dados técnicos: Custo energético 0.725 MJ; Emissão de CO2 0.071 kg; Código LER 17 04 05; Massa do elemento 0.025 kg; Volume 0.000012 m3
Resíduos:
- embalagem: re150101 Embalagens de papel e cartão. (componente de resíduo); rendimento 0.002 kg; Código LER 15 01 01; Massa do elemento 1 kg; Volume 0.001333 m3
- embalagem: re170203 Plástico. (componente de resíduo); rendimento 0.001 kg; Código LER 17 02 03; Massa do elemento 1 kg; Volume 0.001667 m3
