# Caiação sobre paramento interior

- Propriedade do ficheiro: CYPE Ingenieros S.A.
- Formato: FIEBDC-3/2016
- Programa: Gerador de preços para construção civil. CYPE Ingenieros, S.A.
- Data: 29/05/2024
- Âmbito geográfico: Brasil
- Moeda: BRL
- Custos indiretos: 3 %
- Despesas gerais: 13 %
- Lucro: 6 %
- IVA: 17 %

## R Revestimentos e forros

### RI Pinturas em paramentos interiores

#### RII Tintas à base de cal

**RII010** m² Caiação sobre paramento interior.
Caiação com uma demão de cal hidratada para tintas diluída (rendimento: 0,23 kg/m²) e uma demão de têmpera (rendimento: 0,15 kg/m² de cal hidratada para tintas e 0,15 kg/m² de gesso para revestimento), com aplicação prévia de uma demão de cal apagada diluída, sobre paramento exterior.
Critérios considerados na determinação do preço da unidade de obra: O preço inclui a proteção dos elementos da envolvente que possam ser afetados durante os trabalhos e a resolução de pontos singulares.
Inclui: Preparação, limpeza e lixamento prévio do suporte. Umedecimento prévio da superfície suporte. Aplicação de uma demão de fundo. Aplicação de duas demãos de acabamento.
Critério de medição de projeto: Superfície medida segundo documentação gráfica de Projeto, com o mesmo critério que o suporte base.
Critério de quantitativos de obra: Medir-se-á a superfície realmente executada segundo especificações de Projeto, com o mesmo critério que o suporte base.

| Código | Un | Descrição | Rendimento | Preço | Importância |
|---|---|---|---|---|---|
| mt08cal040 | kg | Cal hidratada para tintas, em sacos. (material) | 0.545 | 0.86 | 0.469 |
| mt09pye040a | kg | Gesso de pega lenta (60 minutos) para revestimento, segundo ABNT NBR 13207. (material) | 0.151 | 0.73 | 0.110 |
| mo038 | h | Pintor. (mão de obra) | 0.097 | 32.24 | 3.127 |
| mo076 | h | Ajudante de pintor. (mão de obra) | 0.097 | 30.23 | 2.932 |
| % | % | Custos diretos complementares | 2 % | 6.638 | 0.133 |
|  |  | Custos diretos |  |  | 6.771 |

Resíduos:
- colocação: mt08cal040 Cal hidratada para tintas, em sacos; fator de resíduo 0.042
- colocação: mt09pye040a Gesso de pega lenta (60 minutos) para revestimento, segundo ABNT NBR 13207; fator de resíduo 0.06

## Recursos

**mt08cal040** kg Cal hidratada para tintas, em sacos
Dados técnicos: Custo energético 5.019 MJ; Emissão de CO2 0.227 kg; Código LER 17 09 04; Massa do elemento 1 kg; Volume 0.000667 m3
Resíduos:
- embalagem: re150101 Embalagens de papel e cartão. (componente de resíduo); rendimento 0.009 kg; Código LER 15 01 01; Massa do elemento 1 kg; Volume 0.001333 m3
- embalagem: re170203 Plástico. (componente de resíduo); rendimento 0.002 kg; Código LER 17 02 03; Massa do elemento 1 kg; Volume 0.001667 m3

**mt09pye040a** kg Gesso de pega lenta (60 minutos) para revestimento, segundo ABNT NBR 13207
Dados técnicos: Custo energético 3.399 MJ; Emissão de CO2 0.167 kg; Código LER 17 08 02; Massa do elemento 1 kg; Volume 0.001 m3
Resíduos:
- embalagem: re150101 Embalagens de papel e cartão; rendimento 0.009 kg
- embalagem: re170203 Plástico; rendimento 0.002 kg
