# Transporte, colocação em obra e remoção de equipamento completo para perfuração de estacas escavada com trado mecânico, a uma distância de até 50 km

- Propriedade do ficheiro: CYPE INGENIEROS, S.A.
- Formato: FIEBDC-3/2002
- Âmbito geográfico: Brasil
- Custos indiretos: 0.03 %
- Despesas gerais: 13.00 %
- Lucro: 6.00 %
- IVA: 17.00 %

## C Fundações

### CP Profundas

#### CPI Estacas moldadas "in loco"

**CPI100** Un Transporte, colocação em obra e remoção de equipamento completo para perfuração de estacas escavada com trado mecânico, a uma distância de até 50 km.
Deslocamento, montagem, desmontagem e remoção da obra de equipamento completo de perfuração, para a realização de estacas escavada com trado mecânico, a uma distância de até 50 km. Incluindo parte proporcional de deslocamento do pessoal especializado.
Inclui: Transporte à obra. Montagem do equipamento. Desmontagem do equipamento. Remoção do equipamento>.
Critério de medição de projeto: Número de unidades previstas, segundo documentação gráfica de Projeto.
Critério de quantitativos de obra: Medir-se-á o número de unidades realmente executadas segundo especificações de Projeto.

| Código | Un | Descrição | Rendimento | Preço | Importância |
|---|---|---|---|---|---|
| mq03pii100a | Un | Transporte, colocação em obra e retirada de equipamento completo para perfuração de estaca escavado com trado mecânico, a uma distância de até 50 km. (equipamento) | 1.005 | 505.23 | 507.76 |
| % | % | Custos diretos complementares | 2 % | 507.76 | 10.16 |
|  |  | Custos diretos |  |  | 517.92 |
