# Equipamento mecânico para perfuração de estacas Strauss, transporte, colocação em obra e remoção

- Propriedade do ficheiro: CYPE INGENIEROS, S.A.
- Formato: FIEBDC-3/2002
- Âmbito geográfico: Brasil
- Custos indiretos: 0.03 %
- Despesas gerais: 13.00 %
- Lucro: 6.00 %
- IVA: 17.00 %

## C Fundações

### CP Profundas

#### CPI Estacas moldadas "in loco"

**CPI100** Un Equipamento mecânico para perfuração de estacas Strauss, transporte, colocação em obra e remoção.
Deslocamento, montagem e desmontagem em obra do equipamento de perfuração, para a realização de estacas Strauss. Incluindo parte proporcional de deslocamento do pessoal especializado.
Inclui: Montagem do equipamento. Desmontagem do equipamento.
Critério de medição de projeto: Número de unidades previstas, segundo documentação gráfica de Projeto.
Critério de quantitativos de obra: Medir-se-á o número de unidades realmente executadas segundo especificações de Projeto.

| Código | Un | Descrição | Rendimento | Preço | Importância |
|---|---|---|---|---|---|
| mq03pii010i | Un | Transporte, colocação em obra e retirada de equipamento mecânico para perfuração de estaca Strauss, limpeza e retirada de sobrantes. (equipamento) | 1.005 | 701.85 | 705.36 |
| % | % | Custos diretos complementares | 2 % | 705.36 | 14.11 |
|  |  | Custos diretos |  |  | 719.47 |
