# Desmontagem de persiana de enrolar de lâminas de PVC, com meios manuais, e carga manual de entulho em caminhão ou caçamba

- Propriedade do ficheiro: CYPE INGENIEROS, S.A.
- Formato: FIEBDC-3/2002
- Âmbito geográfico: Brasil
- Custos indiretos: 3.00 %
- Despesas gerais: 13.00 %
- Lucro: 6.00 %
- IVA: 17.00 %

## D Demolições

### DF Fachadas

#### DFD Proteções e gradeamentos exteriores

**DFD060** m² Desmontagem de persiana de enrolar de lâminas de PVC, com meios manuais, e carga manual de entulho em caminhão ou caçamba.
Desmontagem de persiana de enrolar de lâminas de PVC, mecanismos e acessórios, com meios manuais, sem deteriorar os elementos construtivos aos quais está fixa. Incluindo parte proporcional de limpeza, armazenamento, remoção e carga manual de entulho em caminhão ou caçamba.
Inclui: Desmontagem dos elementos. Remoção e armazenamento do material desmontado. Limpeza dos restos da obra. Carga do material desmontado e os restos de obra em caminhão ou caçamba.
Critério de medição de projeto: Superfície medida segundo documentação gráfica de Projeto.
Critério de quantitativos de obra: Será medida a superfície realmente desmontada segundo especificações de Projeto.

| Código | Un | Descrição | Rendimento | Preço | Importância |
|---|---|---|---|---|---|
| mo010 | h | Oficial de 1ª montador. (mão de obra) | 0.289 | 6.40 | 1.85 |
| mo078 | h | Ajudante de montador. (mão de obra) | 0.289 | 3.83 | 1.11 |
| % | % | Custos diretos complementares | 2 % | 2.96 | 0.06 |
|  |  | Custos diretos |  |  | 3.02 |
