# Sistema centralizado de controle Flexa 2.0 "AIRZONE", formado por placa de sistema, modelo AZC3FLEXA2, com termostato de zona, modelo Tacto AZC3TACTOCSB

- Propriedade do ficheiro: CYPE INGENIEROS, S.A.
- Formato: FIEBDC-3/2002
- Âmbito geográfico: Brasil
- Custos indiretos: 3.00 %
- Despesas gerais: 13.00 %
- Lucro: 6.00 %
- IVA: 17.00 %

## I Instalações

### IC Aquecimento, climatização e água quente

#### ICZ Sistema Airzone

**ICZ001** Un Sistema centralizado de controle Flexa 2.0 "AIRZONE", formado por placa de sistema, modelo AZC3FLEXA2, com termostato de zona, modelo Tacto AZC3TACTOCSB.
Fornecimento e montagem de sistema centralizado de controle Flexa 2.0 "AIRZONE", formado por placa de sistema, modelo AZC3FLEXA2 com controle e gestão do estado dos termostatos de cada uma das zonas, com um máximo de 6 zonas, saídas de alimentação para elementos motorizados, com um máximo de 8 motores, controle de proporcionalidade para comportas motorizadas (5 passos de regulação), saídas de relés para paragem-funcionamento de equipamento e ventilação mecânica controlada, gestão de interfaces de controle de equipamentos de climatização, comunicação com outras centrais e equipamentos de controle integral da instalação, comunicações com outros sistemas de controle externo através de bus de integração, com termostato de zona, modelo Tacto AZC3TACTOCSB. Inclusive acessórios de montagem e elementos de fixação. Totalmente montado, ligado e testado.
Inclui: Colocação, fixação e ligação elétrica e de comunicação com todos os elementos que o exigem na instalação.
Critério de medição de projeto: Número de unidades previstas, segundo documentação gráfica de Projeto.
Critério de quantitativos de obra: Medir-se-á o número de unidades realmente executadas segundo especificações de Projeto.

| Código | Un | Descrição | Rendimento | Preço | Importância |
|---|---|---|---|---|---|
| mt42air615a | Un | Placa de sistema, modelo AZC3FLEXA2 "AIRZONE" com controle e gestão do estado dos termostatos de cada uma das zonas, com um máximo de 6 zonas, saídas de alimentação para elementos motorizados, com um máximo de 8 motores, controle de proporcionalidade para comportas motorizadas (5 passos de regulação), saídas de relés para paragem-funcionamento de equipamento e ventilação mecânica controlada, gestão de interfaces de controle de equipamentos de climatização, comunicação com outras centrais e equipamentos de controle integral da instalação, comunicações com outros sistemas de controle externo através de bus de integração. (material) | 1.000 | 278.76 | 278.76 |
| mt42air700aa | Un | Termostato de zona, modelo Tacto AZC3TACTOCSB "AIRZONE", comunicação por cabo, com ecrã tátil LCD monocromo retroiluminado para controle da temperatura de zona através de sonda NTC-48K, alimentação através de bus de expansão do sistema, montagem em superfície, cor branca, com as seguintes funcionalidades: ON/OFF de zona, estabelecimento de temperatura regulada em intervalos de 0,5°C/1°F, estabelecimento do modo (paragem, ventilação, frio e calor), modo ECO-Sleep, programações horárias das temperaturas de zona e de modo, acesso remoto a outras zonas do sistema e comunicação bidireccional entre os termostatos e a central do sistema. (material) | 1.000 | 111.06 | 111.06 |
| mt35tpt010ae | m | Tubo rígido de PVC VD-M de 16 mm de diâmetro exterior e 1,3 mm de espessura. Resistência à compressão 750 N, resistência ao impacto 2 joules, temperatura de trabalho -5°C até 60°C, classificação 3321, com o preço incrementado em 20% relativamente a acessórios e peças especiais. (material) | 20.000 | 0.36 | 7.20 |
| mt42air900a | m | Cabo blindado de 6 fios tipo A, com condutor de cobre eletrolítico recozido sem estanhar, de 0,22 mm² de seção por fio, modelo CABLEBUS "AIRZONE", com isolamento de PVC/A (material) | 10.000 | 0.86 | 8.60 |
| mt42air905a | m | Cabo paralelo tipo B, com condutor de cobre eletrolítico de classe 5, modelo CABLERN "AIRZONE", com isolamento de PVC tipo TI-2. (material) | 10.000 | 0.86 | 8.60 |
| mo004 | h | Oficial de 1ª instalador de ar condicionado. (mão de obra) | 0.462 | 6.40 | 2.96 |
| mo102 | h | Ajudante de instalador de ar condicionado. (mão de obra) | 0.370 | 3.83 | 1.42 |
| % | % | Custos diretos complementares | 2 % | 418.60 | 8.37 |
|  |  | Custos diretos |  |  | 426.97 |
