# Divisória desmontável formada por divisória opaca de 4x2,9 m

- Propriedade do ficheiro: CYPE INGENIEROS, S.A.
- Formato: FIEBDC-3/2002
- Âmbito geográfico: Brasil
- Custos indiretos: 3.00 %
- Despesas gerais: 13.00 %
- Lucro: 6.00 %
- IVA: 17.00 %

## P Divisões

### PM Divisórias

#### PMA Aço

**PMA010** Un Divisória desmontável formada por divisória opaca de 4x2,9 m, de aço galvanizado plastificado com PVC, com isolamento intermediário de lã mineral e arremate superior de aço galvanizado plastificado com PVC.
Fornecimento e montagem de divisória desmontável formada por divisória opaca de 4x2,9 m de painel com ligação macho-fêmea composto por duas chapas de aço galvanizado plastificado com PVC e isolamento intermediário de lã mineral, perfis de aço galvanizado plastificado com PVC e arremate superior de painel com ligação macho-fêmea composto por duas chapas de aço galvanizado plastificado com PVC. Incluindo parte proporcional de ferragens, arremates, vedação de juntas, suportes, encontros com outros tipos de paramentos, colocação de canalizações para instalações e execução de aberturas para mecanismos elétricos. Totalmente terminada.
Inclui: Marcação dos pontos de fixação. Aprumo, nivelamento e fixação dos perfis que formam a estrutura. Colocação e fixação dos painéis. Colocação da canalização para instalações. Tratamento das juntas do painel. Arremate do perímetro do elemento, pelas duas faces.
Critério de medição de projeto: Número de unidades previstas, segundo documentação gráfica de Projeto.
Critério de quantitativos de obra: Medir-se-á o número de unidades realmente executadas segundo especificações de Projeto.

| Código | Un | Descrição | Rendimento | Preço | Importância |
|---|---|---|---|---|---|
| mt26mac010c | m² | Painel opaco com ligação macho-fêmea para divisórias, formado por duas chapas de aço galvanizado plastificado com PVC com isolamento intermediário de lã mineral de condutibilidade térmica 0,039 W/(mK). (material) | 11.300 | 106.32 | 1201.42 |
| mt26mac020c | m | Perfil em "U" de aço galvanizado plastificado com PVC para divisórias. (material) | 9.700 | 8.12 | 78.76 |
| mt26mac030c | m | Rodapé de aço galvanizado plastificado com PVC para divisórias. (material) | 3.900 | 6.83 | 26.64 |
| op00ato010 |  | Parafusadeira. | 1.000 | 0.00 | 0.00 |
| mo010 | h | Oficial de 1ª montador. (mão de obra) | 7.009 | 6.40 | 44.86 |
| mo078 | h | Ajudante de montador. (mão de obra) | 7.009 | 3.83 | 26.84 |
| % | % | Custos diretos complementares | 2 % | 1378.52 | 27.57 |
|  |  | Custos diretos |  |  | 1406.09 |
