# Porta de vidro temperado transparente de 10 mm de espessura, de 2100x800 mm, perfis verticais à vista de alumínio; para divisória modular

- Propriedade do ficheiro: CYPE INGENIEROS, S.A.
- Formato: FIEBDC-3/2002
- Âmbito geográfico: Brasil
- Custos indiretos: 3.00 %
- Despesas gerais: 13.00 %
- Lucro: 6.00 %
- IVA: 17.00 %

## P Divisões

### PM Divisórias

#### PMM Modulares

**PMM020** Un Porta de vidro temperado transparente de 10 mm de espessura, de 2100x800 mm, perfis verticais à vista de alumínio; para divisória modular.
Fornecimento e colocação de porta de vidro temperado transparente de 10 mm de espessura, de 2100x800 mm, perfis verticais à vista de alumínio, bandeira superior de vidro laminado de segurança 5+5, perfis superiores à vista de alumínio anodizado ou lacado standard; para divisória modular. Incluindo parte proporcional de ferragens, arremates e vedação de juntas.
Inclui: Marcação dos pontos de fixação. Aprumo, nivelamento e fixação dos perfis que formam a estrutura. Colocação e fixação da porta. Tratamento das juntas dos módulos. Arremate do perímetro do elemento, pelas duas faces.
Critério de medição de projeto: Número de unidades previstas, segundo documentação gráfica de Projeto.
Critério de quantitativos de obra: Medir-se-á o número de unidades realmente executadas segundo especificações de Projeto.

| Código | Un | Descrição | Rendimento | Preço | Importância |
|---|---|---|---|---|---|
| mt26mmd015e | Un | Porta de vidro temperado transparente de 10 mm de espessura, de 2100x800 mm, perfis verticais à vista de alumínio, bandeira superior de vidro laminado de segurança 5+5, perfis superiores à vista de alumínio anodizado ou lacado standard; inclusive dobradiças e fechadura com manipulo. (material) | 1.000 | 803.40 | 803.40 |
| op00ato010 |  | Parafusadeira. | 1.000 | 0.00 | 0.00 |
| mo010 | h | Oficial de 1ª montador. (mão de obra) | 0.584 | 6.40 | 3.74 |
| % | % | Custos diretos complementares | 2 % | 807.14 | 16.14 |
|  |  | Custos diretos |  |  | 823.28 |
