# Piso em grama sintética, para utilização em urbanismo e recintos de ócio

- Propriedade do ficheiro: CYPE INGENIEROS, S.A.
- Formato: FIEBDC-3/2002
- Âmbito geográfico: Brasil
- Custos indiretos: 3.00 %
- Despesas gerais: 13.00 %
- Lucro: 6.00 %
- IVA: 17.00 %

## U Urbanização interna do lote

### UX Pavimentos exteriores

#### UXS Pavimentos sintéticos

**UXS010** m² Piso em grama sintética, para utilização em urbanismo e recintos de ócio.
Fornecimento e colocação de piso em grama sintética, formado por uma carpete de grama sintética, composto de mechas retas de 1/8" de fibra 100% polipropileno, pré-fibrilado, resistente aos raios UV, 2200 decitex, tecidos sobre base de polipropileno drenante, com termo-fixação e vedação com borracha SBR, 7 mm de altura de filamento, 9 mm de altura total de tapete, 1402 g/m² e 88200 mechas/m²; banda de geotêxtil e cola especial de poliuretano bicomponente; para utilização em urbanismo e recintos de ócio. Totalmente colocado sobre superfície base não incluída neste preço.
Inclui: Marcação. Colocação da grama sintética.
Critério de medição de projeto: Superfície medida segundo documentação gráfica de Projeto.
Critério de quantitativos de obra: Medir-se-á a superfície realmente executada segundo especificações de Projeto.

| Código | Un | Descrição | Rendimento | Preço | Importância |
|---|---|---|---|---|---|
| mt47adc500a | m² | Grama sintética, composto de mechas retas de 1/8" de fibra 100% polipropileno, pré-fibrilado, resistente aos raios UV, 2200 decitex, tecidos sobre base de polipropileno drenante, com termo-fixação e vedação com borracha SBR, 7 mm de altura de filamento, 9 mm de altura total de tapete, 1402 g/m² e 88200 mechas/m². (material) | 1.000 | 7.03 | 7.03 |
| mt47adc110b | kg | Cola especial de poliuretano bicomponente. (material) | 0.039 | 20.65 | 0.81 |
| mt47adc100b | m | Banda de geotêxtil. (material) | 0.387 | 2.52 | 0.98 |
| mq07cel010 | h | Empilhador elevador diesel de dupla tração de 8 t. (equipamento) | 0.008 | 19.91 | 0.16 |
| mo040 | h | Oficial de 1ª de construção civil. (mão de obra) | 0.198 | 6.19 | 1.23 |
| mo085 | h | Ajudante de pedreiro civil. (mão de obra) | 0.198 | 3.83 | 0.76 |
| % | % | Custos diretos complementares | 2 % | 10.97 | 0.22 |
|  |  | Custos diretos |  |  | 11.19 |
