# Demolição de laje de vigotas metálicas e superfície entre vigas de blocos vazados cerâmicos, com martelo pneumático e equipamento de oxicorte, e carga manual de entulho em caminhão ou caçamba

- Propriedade do ficheiro: CYPE INGENIEROS, S.A.
- Formato: FIEBDC-3/2002
- Âmbito geográfico: Brasil
- Custos indiretos: 3.00 %
- Despesas gerais: 13.00 %
- Lucro: 6.00 %
- IVA: 17.00 %

## D Demolições

### DE Estruturas

#### DEA Metálicas

**DEA020** m² Demolição de laje de vigotas metálicas e superfície entre vigas de blocos vazados cerâmicos, com martelo pneumático e equipamento de oxicorte, e carga manual de entulho em caminhão ou caçamba.
Demolição de laje de vigotas metálicas e superfície entre vigas de blocos vazados cerâmicos com camada de compressão de concreto, realizada com martelo pneumático e equipamento de oxicorte, levantamento prévio do piso e da sua base (não incluída neste preço). Incluindo parte proporcional de limpeza, armazenamento, remoção e carga manual de entulho em caminhão ou caçamba.
Inclui: Implantação da superfície da laje a demolir. Demolição da laje com martelo pneumático e equipamento de oxicorte. Fragmentação do entulho em peças manejáveis. Remoção e acumulação de entulho. Carga manual de entulho em caminhão ou caçamba.
Critério de medição de projeto: Superfície medida segundo documentação gráfica de Projeto.
Critério de quantitativos de obra: Medir-se-á a superfície realmente demolida segundo especificações de Projeto.

| Código | Un | Descrição | Rendimento | Preço | Importância |
|---|---|---|---|---|---|
| mq05mai030 | h | Martelo pneumático. (equipamento) | 0.458 | 2.22 | 1.02 |
| mq05pdm110 | h | Compressor portátil diesel média pressão 10 m³/min. (equipamento) | 0.229 | 3.77 | 0.86 |
| mq08sol010 | h | Equipamento de oxicorte, com acetileno como combustível e oxigênio como comburente. (equipamento) | 0.402 | 4.02 | 1.62 |
| mo019 | h | Soldador. (mão de obra) | 0.475 | 3.43 | 1.63 |
| mo112 | h | Servente de pedreiro. (mão de obra) | 0.339 | 2.44 | 0.83 |
| mo113 | h | Auxiliar de serviços gerais. (mão de obra) | 1.221 | 2.39 | 2.92 |
| % | % | Custos diretos complementares | 2 % | 8.88 | 0.18 |
|  |  | Custos diretos |  |  | 9.06 |
