# Desmontagem com recuperação de material de porta de garagem enrolável de até 5 m² de superfície, com meios manuais

- Propriedade do ficheiro: CYPE INGENIEROS, S.A.
- Formato: FIEBDC-3/2002
- Âmbito geográfico: Brasil
- Custos indiretos: 3.00 %
- Despesas gerais: 13.00 %
- Lucro: 6.00 %
- IVA: 17.00 %

## D Demolições

### DF Fachadas

#### DFD Proteções e gradeamentos exteriores

**DFD050** Un Desmontagem com recuperação de material de porta de garagem enrolável de até 5 m² de superfície, com meios manuais.
Desmontagem de porta de garagem enrolável de até 5 m² de superfície, mecanismos e acessórios, com meios manuais e recuperação de material para localização posterior em outro local, sendo a ordem de execução do processo inversa à da sua instalação, sem deteriorar os elementos construtivos aos quais está fixa. Incluindo parte proporcional de limpeza, armazenamento, remoção e carga manual do material desmontado e dos restos da obra produzidos durante os trabalhos, em caminhão ou caçamba.
Inclui: Desmontagem dos elementos. Armazenamento dos materiais a reutilizar. Remoção e acumulação de entulho. Limpeza dos restos da obra. Carga do material desmontado e os restos de obra em caminhão ou caçamba.
Critério de medição de projeto: Número de unidades previstas, segundo documentação gráfica de Projeto.
Critério de quantitativos de obra: Será medido o número de unidades realmente desmontadas segundo especificações de Projeto.

| Código | Un | Descrição | Rendimento | Preço | Importância |
|---|---|---|---|---|---|
| mo017 | h | Oficial de 1ª serralheiro. (mão de obra) | 0.652 | 6.29 | 4.10 |
| mo057 | h | Ajudante de serralheiro. (mão de obra) | 0.652 | 3.85 | 2.51 |
| mo111 | h | Auxiliar de serviços gerais. (mão de obra) | 0.362 | 3.68 | 1.33 |
| % | % | Custos diretos complementares | 2 % | 7.94 | 0.16 |
|  |  | Custos diretos |  |  | 8.10 |
