# Desmontagem de toldo de mais de 6 m² de superfície situado em fachada e fixo ao paramento através de parafusos, com meios manuais e carga manual de entulho em caminhão ou caçamba

- Propriedade do ficheiro: CYPE INGENIEROS, S.A.
- Formato: FIEBDC-3/2002
- Âmbito geográfico: Brasil
- Custos indiretos: 3.00 %
- Despesas gerais: 13.00 %
- Lucro: 6.00 %
- IVA: 17.00 %

## D Demolições

### DF Fachadas

#### DFD Proteções e gradeamentos exteriores

**DFD080** Un Desmontagem de toldo de mais de 6 m² de superfície situado em fachada e fixo ao paramento através de parafusos, com meios manuais e carga manual de entulho em caminhão ou caçamba.
Desmontagem de toldo de mais de 6 m² de superfície, ferragens e elementos de fixações, situado em fachada e fixos ao paramento através de parafusos, com meios manuais, sem deteriorar os elementos construtivos aos quais está fixo. Incluindo parte proporcional de limpeza, armazenamento, remoção e carga manual de entulho em caminhão ou caçamba.
Inclui: Desmontagem dos elementos. Remoção e armazenamento do material desmontado. Limpeza dos restos da obra. Carga do material desmontado e os restos de obra em caminhão ou caçamba.
Critério de medição de projeto: Número de unidades previstas, segundo documentação gráfica de Projeto.
Critério de quantitativos de obra: Será medido o número de unidades realmente desmontadas segundo especificações de Projeto.

| Código | Un | Descrição | Rendimento | Preço | Importância |
|---|---|---|---|---|---|
| mo017 | h | Oficial de 1ª serralheiro. (mão de obra) | 1.229 | 6.29 | 7.73 |
| mo057 | h | Ajudante de serralheiro. (mão de obra) | 1.229 | 3.85 | 4.73 |
| % | % | Custos diretos complementares | 2 % | 12.46 | 0.25 |
|  |  | Custos diretos |  |  | 12.71 |
