# Realização de abertura em forro contínuo de escaiola

- Propriedade do ficheiro: CYPE INGENIEROS, S.A.
- Formato: FIEBDC-3/2002
- Âmbito geográfico: Brasil
- Custos indiretos: 3.00 %
- Despesas gerais: 13.00 %
- Lucro: 6.00 %
- IVA: 17.00 %

## D Demolições

### DR Revestimentos e forros

#### DRT Forros

**DRT021** m² Realização de abertura em forro contínuo de escaiola, situado a uma altura maior ou igual a 4 m, para a colocação de luminária, dutos, grelhas, focos embutidos ou qualquer outro elemento, com meios manuais, e carga manual de entulho em caminhão ou caçamba.
Realização de abertura em forro contínuo de escaiola, situado a uma altura maior ou igual a 4 m, para a colocação de luminária, dutos, grelhas, focos embutidos ou qualquer outro elemento, com meios manuais, sem incluir montagem e desmontagem de andaime nem afetar a estabilidade do elemento. Incluindo parte proporcional de implantação, limpeza, armazenamento, remoção e carga manual de entulho em caminhão ou caçamba.
Inclui: Marcação da abertura do forro. Corte do contorno da abertura. Fragmentação do entulho em peças manejáveis. Remoção e acumulação de entulho. Limpeza dos restos da obra. Carga de entulho em caminhão ou caçamba.
Critério de medição de projeto: Superfície medida segundo documentação gráfica de Projeto.
Critério de quantitativos de obra: Medir-se-á a superfície realmente demolida segundo especificações de Projeto.

| Código | Un | Descrição | Rendimento | Preço | Importância |
|---|---|---|---|---|---|
| mo113 | h | Auxiliar de serviços gerais. (mão de obra) | 0.154 | 12.05 | 1.86 |
| % | % | Custos diretos complementares | 2 % | 1.86 | 0.04 |
|  |  | Custos diretos |  |  | 1.90 |
