# Vedação de juntas e colocação

- Propriedade do ficheiro: CYPE INGENIEROS, S.A.
- Formato: FIEBDC-3/2002
- Âmbito geográfico: Brasil
- Custos indiretos: 3.00 %
- Despesas gerais: 13.00 %
- Lucro: 6.00 %
- IVA: 17.00 %

## E Estruturas

### EC Cantaria

#### ECY Reparações

**ECY022** m Vedação de juntas e colocação, cada 30 cm, de injetores externos de 15 a 20 mm de diâmetro com argamassa de cal hidratada, em trabalhos de consolidação de muros de alvenaria de pedra através de injeções.
Vedação de juntas em muros de alvenaria de pedra com argamassa de cal hidratada, a fim de evitar a fuga da calda durante o processo de injeção e permitir ao mesmo tempo a fixação dos injetores externos de 15 a 20 mm de diâmetro, colocados a cada 30 cm, com o mesmo material de vedação; realizado em trabalhos de consolidação de muros de alvenaria de pedra através de injeções. Incluindo parte proporcional de colocação e remoção dos injetores e eliminação do material de vedação restante.
Inclui: Vedação superficial das juntas. Fixação dos injetores. Remoção dos injetores. Eliminação do material de vedação restante.
Critério de medição de projeto: Comprimento medido segundo documentação gráfica de Projeto.
Critério de quantitativos de obra: Medir-se-á o comprimento realmente executado segundo especificações de Projeto.

| Código | Un | Descrição | Rendimento | Preço | Importância |
|---|---|---|---|---|---|
| mt09reh121 | Un | Tampão injetor externo. (material) | 3.000 | 0.23 | 0.69 |
| mt09reh122 | Un | Injetor externo. (material) | 3.000 | 0.74 | 2.22 |
| mt09reh220a | kg | Argamassa de alvenaria, composta por cal hidratada, metacaulim e areia sílica; tipo M-5; com 7,5 N/mm² de resistência à compressão; para utilização em elementos localizados no interior das construções, sujeitos a requisitos estruturais. (material) | 5.000 | 0.83 | 4.15 |
| mo020 | h | Pedreiro. (mão de obra) | 0.541 | 18.71 | 10.12 |
| mo112 | h | Servente de pedreiro. (mão de obra) | 0.608 | 16.17 | 9.83 |
| % | % | Custos diretos complementares | 2 % | 27.01 | 0.54 |
|  |  | Custos diretos |  |  | 27.55 |
