# Reforço de pilar de concreto armado de 30x30 cm

- Propriedade do ficheiro: CYPE INGENIEROS, S.A.
- Formato: FIEBDC-3/2002
- Âmbito geográfico: Brasil
- Custos indiretos: 3.00 %
- Despesas gerais: 13.00 %
- Lucro: 6.00 %
- IVA: 16.00 %

## E Estruturas

### EH Concreto armado

#### EHZ Reforços

**EHZ040** m Reforço de pilar de concreto armado de 30x30 cm, através de aumento de 10 cm de espessura em todas as suas faces, com concreto armado, realizada com concreto C25 classe de agressividade ambiental II e tipo de ambiente urbano, tamanho máximo do agregado 12,5 mm, consistência S100 dosado em central, e concretagem com grua, e aço CA-50, quantidade 120 kg/m³, ligação direta através de adesivo; prévia aplicação de adesivo tixotrópico de dois componentes à base de resina epóxi, sobre a superfície do concreto endurecido.
Reforço de pilar de concreto armado de 30x30 cm, através de aumento de 10 cm de espessura em todas as suas faces, com concreto armado, realizada com concreto C25 classe de agressividade ambiental II e tipo de ambiente urbano, tamanho máximo do agregado 12,5 mm, consistência S100 dosado em central, e concretagem com grua, e aço CA-50, com uma quantidade de 120 kg/m³, ligação direta através de adesivo; descarga com meios manuais desde a laje da planta superior por orifícios executados previamente. Incluindo p/p de realização dos orifícios para a descarga do concreto; limpeza da superfície de concreto, eliminando pó, sujeira ou material susceptível de estar deteriorado; colocação da armadura de reforço; amarração de armaduras de reforço à laje superior e inferior; aplicação de uma camada contínua de adesivo tixotrópico de dois componentes à base de resina epóxi, sobre a superfície do concreto endurecido; montagem da cofragem; descarga do concreto; desmontagem da cofragem limpeza dos restos gerados.
Inclui: Limpeza da superfície de concreto. Colocação das armaduras de reforço. Aplicação do adesivo. Montagem da cofragem. Concretagem. Desmontagem da cofragem. Limpeza dos restos.
Critério de medição de projeto: Comprimento medido entre eixos, segundo documentação gráfica de Projeto.
Critério de quantitativos de obra: Medir-se-á, a eixos, o comprimento realmente executado segundo especificações de Projeto.

| Código | Un | Descrição | Rendimento | Preço | Importância |
|---|---|---|---|---|---|
| mt09reh120a | kg | Adesivo tixotrópico de dois componentes à base de resina epóxi, para a correta ligação entre o concreto fresco e o concreto endurecido ou para melhorar a aderência do concreto endurecido e o aço. (material) | 1.800 | 10.83 | 19.49 |
| mt10haf080idc | m³ | Concreto C25 classe de agressividade ambiental II e tipo de ambiente urbano, tamanho máximo do agregado 12,5 mm, consistência S100, dosado em central, segundo ABNT NBR 8953. (material) | 0.168 | 111.24 | 18.69 |
| mt07aco070f | kg | Aço em barras nervuradas, CA-50, elaborado em oficina e colocado em obra, diâmetros vários, segundo ABNT NBR 7480. (material) | 19.200 | 1.40 | 26.88 |
| mt08eup010a | m² | Cofragem para pilares de concreto armado de seção retangular ou quadrada, de até 3 m de altura, composto de chapas metálicas reutilizáveis de 50x50 cm, inclusive p/p de acessórios de montagem. Amortizável em 50 utilizações. (material) | 1.200 | 9.03 | 10.84 |
| op00ciz020 |  | Guilhotina para aço em barras nervuradas. | 1.000 | 0.00 | 0.00 |
| op00ata010 |  | Máquina de amarrar ferro. | 1.000 | 0.00 | 0.00 |
| au00auh010 |  | Balde. | 1.000 | 0.00 | 0.00 |
| au00auh040 |  | Vibrador de concreto, elétrico. | 1.000 | 0.00 | 0.00 |
| mo040 | h | Oficial de 1ª de estruturas de concreto armado. (mão de obra) | 1.860 | 5.94 | 11.05 |
| mo083 | h | Ajudante de oficial de estruturas de concreto armado. (mão de obra) | 0.989 | 3.69 | 3.65 |
| % | % | Custos diretos complementares | 2 % | 90.60 | 1.81 |
|  |  | Custos diretos |  |  | 92.41 |
