# Reforço de pilar de concreto armado de 30x30 cm

- Propriedade do ficheiro: CYPE INGENIEROS, S.A.
- Formato: FIEBDC-3/2002
- Âmbito geográfico: Brasil
- Custos indiretos: 3.00 %
- Despesas gerais: 13.00 %
- Lucro: 6.00 %
- IVA: 16.00 %

## E Estruturas

### EH Concreto armado

#### EHZ Reforços

**EHZ041** m Reforço de pilar de concreto armado de 30x30 cm, através de aumento de 10 cm de espessura em todas as suas faces, com concreto para projectar C25 classe de agressividade ambiental II e tipo de ambiente urbano, tamanho máximo do agregado 19 mm, consistência S100, armado com uma quantidade de aço de 120 kg/m³ de aço CA-50.
Reforço de pilar de concreto armado de 30x30 cm, através de aumento de 10 cm de espessura em todas as suas faces, com concreto para projectar C25 classe de agressividade ambiental II e tipo de ambiente urbano, tamanho máximo do agregado 19 mm, consistência S100, armado com uma quantidade de aço de 120 kg/m³ de aço CA-50. Incluindo p/p de preparação do pilar através de picagem da superfície, alcançando as barras principais das esquinas; limpeza da superfície de concreto; amarração de armaduras de reforço à laje superior e inferior; projeção do concreto e limpeza dos restos gerados.
Inclui: Picagem da totalidade do recobrimento do pilar. Limpeza da superfície de concreto. Colocação das armaduras de reforço. Projeção do concreto. Limpeza dos restos.
Critério de medição de projeto: Comprimento medido entre eixos, segundo documentação gráfica de Projeto.
Critério de quantitativos de obra: Medir-se-á, a eixos, o comprimento realmente executado segundo especificações de Projeto.

| Código | Un | Descrição | Rendimento | Preço | Importância |
|---|---|---|---|---|---|
| mt47pgu010a | m³ | Concreto para projectar, cimento e inertes especiais, C25 classe de agressividade ambiental II e tipo de ambiente urbano, tamanho máximo do agregado 19 mm, consistência S100, dosificação de cimento maior de 400 kg/m³. (material) | 0.168 | 230.58 | 38.74 |
| mt07aco070f | kg | Aço em barras nervuradas, CA-50, elaborado em oficina e colocado em obra, diâmetros vários, segundo ABNT NBR 7480. (material) | 19.200 | 1.40 | 26.88 |
| mq06gun010 | h | Máquina para projectar concreto 24 CV. (equipamento) | 0.347 | 10.64 | 3.69 |
| op00ciz020 |  | Guilhotina para aço em barras nervuradas. | 1.000 | 0.00 | 0.00 |
| op00ata010 |  | Máquina de amarrar ferro. | 1.000 | 0.00 | 0.00 |
| mo040 | h | Oficial de 1ª de estruturas de concreto armado. (mão de obra) | 3.340 | 5.94 | 19.84 |
| mo083 | h | Ajudante de oficial de estruturas de concreto armado. (mão de obra) | 1.670 | 3.69 | 6.16 |
| % | % | Custos diretos complementares | 2 % | 95.31 | 1.91 |
|  |  | Custos diretos |  |  | 97.22 |
