# Reforço de pilar de concreto armado de 30x30 cm

- Propriedade do ficheiro: CYPE INGENIEROS, S.A.
- Formato: FIEBDC-3/2002
- Âmbito geográfico: Brasil
- Custos indiretos: 3.00 %
- Despesas gerais: 13.00 %
- Lucro: 6.00 %
- IVA: 16.00 %

## E Estruturas

### EH Concreto armado

#### EHZ Reforços

**EHZ050** m Reforço de pilar de concreto armado de 30x30 cm, com perfis de aço S275JR, laminados a quente, série L 40x4, com camada de primário anticorrosivo, dispostos nas arestas do pilar, fixados através de adesivo de dois componentes à base de resina epóxi, e unidos nas quatro faces através de presilhas metálicas de 20x4 mm, soldadas "in situ", cada 25 cm.
Reforço de pilar de concreto armado de 30x30 cm, com perfis de aço S275JR, laminados a quente, série L 40x4, com camada de primário anticorrosivo, dispostos nas arestas do pilar e unidos nas quatro faces através de presilhas metálicas de 20x4 mm, soldadas "in situ", cada 25 cm. Incluindo p/p de limpeza e saneamento das arestas do pilar, ajuste vertical das cantoneiras sobre as mesmas utilizando adesivo de dois componentes à base de resina epóxi, até assegurar que se encontram solidamente aderidas, fornecimento de material de solda segundo ISO 2560 e solda do conjunto, assegurando-se um efeito de confinamento activo sobre o concreto original.
Inclui: Implantação da posição dos reforços e presilhas. Colocação e fixação provisória dos perfis. Colocação das presilhas com solda. Execução das uniões.
Critério de medição de projeto: Comprimento medido entre eixos, segundo documentação gráfica de Projeto.
Critério de quantitativos de obra: Medir-se-á, a eixos, o comprimento realmente executado segundo especificações de Projeto.

| Código | Un | Descrição | Rendimento | Preço | Importância |
|---|---|---|---|---|---|
| mt09reh125a | kg | Adesivo de dois componentes à base de resina epóxi, para ligação entre chapas metálicas com concreto endurecido. (material) | 0.480 | 14.22 | 6.83 |
| mt07ala140aga | m | Perfil de aço EN 10025 S275JR, série L 40x4, laminado a quente, para aplicações estruturais. Elaborado em oficina e colocado em obra. (material) | 4.400 | 2.31 | 10.16 |
| mt07ala111ba | m | Placa de aço laminado EN 10025 S275JR, em perfil plano laminado a quente, de 20x4 mm, para aplicações estruturais. (material) | 5.280 | 0.70 | 3.70 |
| mt27pfi010 | l | Primário de secagem rápida, formulado com resinas alquídicas modificadas e fosfato de zinco. (material) | 0.024 | 5.11 | 0.12 |
| mq08sol020 | h | Equipamentos e elementos auxiliares para soldagem elétrica. (equipamento) | 0.141 | 2.55 | 0.36 |
| op00ciz020 |  | Guilhotina para aço em barras nervuradas. | 1.000 | 0.00 | 0.00 |
| op00ata010 |  | Máquina de amarrar ferro. | 1.000 | 0.00 | 0.00 |
| mo042 | h | Oficial de 1ª montador de estrutura metálica. (mão de obra) | 1.468 | 5.94 | 8.72 |
| mo085 | h | Ajudante de montador de estrutura metálica. (mão de obra) | 1.468 | 3.69 | 5.42 |
| % | % | Custos diretos complementares | 2 % | 35.31 | 0.71 |
|  |  | Custos diretos |  |  | 36.02 |
