# Aterramento independente de extensão ou superfície, método "pata de ganso", com barra condutora de cobre estanhado de 30x2 mm

- Propriedade do ficheiro: CYPE INGENIEROS, S.A.
- Formato: FIEBDC-3/2002
- Âmbito geográfico: Brasil
- Custos indiretos: 3.00 %
- Despesas gerais: 13.00 %
- Lucro: 6.00 %
- IVA: 16.00 %

## I Instalações

### IE Elétricas

#### IEP Linha de terra

**IEP020** Un Aterramento independente de extensão ou superfície, método "pata de ganso", com barra condutora de cobre estanhado de 30x2 mm.
Inclui: Marcação. Escavação das valas. Colocação das chapas condutoras. Colocação da caixa de visita. Ligação das chapas condutoras com a linha de ligação. Enchimento da zona escavada. Ligação à rede de terra. Realização de ensaios.

| Código | Un | Descrição | Rendimento | Preço | Importância |
|---|---|---|---|---|---|
| mt41pca010a | m | Barra condutora de cobre estanhado, nua, de 30x2 mm. (material) | 25.000 | 17.30 | 432.50 |
| mt35tta050 | Un | Borne para ligações eléctricas de união universal. (material) | 1.000 | 27.10 | 27.10 |
| mt35tta010 | Un | Caixa de polipropileno para aterramento, de 300x300 mm, com tampa removível. (material) | 1.000 | 89.13 | 89.13 |
| mt35tta030 | Un | Ponte para comprovação de ligação à terra de la instalação elétrica. (material) | 1.000 | 55.41 | 55.41 |
| mt01arz030b | m³ | Terra de empréstimo, para enchimento de valas, compactável isenta de inertes maiores de 8 cm, raízes, entulho, matéria orgânica, detritos ou qualquer outro material desaconselhável. (material) | 6.000 | 4.56 | 27.36 |
| mt35www020 | Un | Material auxiliar para instalações de aterramento. (material) | 1.000 | 1.39 | 1.39 |
| mq01exn050c | h | Retroescavadeira sobre pneumáticos com martelo pneumático 115 CV. (equipamento) | 4.371 | 52.41 | 229.08 |
| mq04dua020b | h | Dumper de descarga frontal de 2 t de carga útil, com mecanismo hidráulico. (equipamento) | 0.817 | 7.48 | 6.11 |
| mq02rod010d | h | Placa vibratória de 300 kg, largura de trabalho 70 cm, reversível. (equipamento) | 1.203 | 5.15 | 6.20 |
| mq02cia020 | h | Caminhão com cuba de água. (equipamento) | 0.080 | 29.07 | 2.33 |
| mo001 | h | Oficial de 1ª eletricista. (mão de obra) | 0.323 | 5.81 | 1.88 |
| mo093 | h | Ajudante de eletricista. (mão de obra) | 0.323 | 3.49 | 1.13 |
| mo104 | h | Auxiliar de serviços gerais. (mão de obra) | 4.261 | 3.31 | 14.10 |
| % | % | Custos diretos complementares | 2 % | 893.72 | 17.87 |
|  |  | Custos diretos |  |  | 911.59 |
