# Barra de apoio para deficientes, reabilitação e idosos, para bacia sanitária, colocada na parede, abatível, com forma de U, com entalhes anti-deslizantes, de aço inoxidável AISI 304 polido

- Propriedade do ficheiro: CYPE INGENIEROS, S.A.
- Formato: FIEBDC-3/2002
- Âmbito geográfico: Brasil
- Custos indiretos: 3.00 %
- Despesas gerais: 13.00 %
- Lucro: 6.00 %
- IVA: 17.00 %

## S Sinalização e equipamento

### SM Banheiros

#### SMA Acessórios

**SMA035** Un Barra de apoio para deficientes, reabilitação e idosos, para bacia sanitária, colocada na parede, abatível, com forma de U, com entalhes anti-deslizantes, de aço inoxidável AISI 304 polido.
Fornecimento e colocação de barra de apoio para deficientes, reabilitação e idosos, para bacia sanitária, colocada na parede, abatível, com forma de U, com entalhes anti-deslizantes, de aço inoxidável AISI 304 polido, de dimensões totais 840x200 mm com tubo de 32 mm de diâmetro exterior e 1 mm de espessura, nivelada e fixada ao suporte com as fixações fornecidas pelo fabricante. Totalmente montada.
Inclui: Implantação e traçado no paramento da localização da barra. Colocação, nivelamento e fixação dos elementos de suporte. Limpeza do elemento.
Critério de medição de projeto: Número de unidades previstas, segundo documentação gráfica de Projeto.
Critério de quantitativos de obra: Medir-se-á o número de unidades realmente colocadas segundo especificações de Projeto.

| Código | Un | Descrição | Rendimento | Preço | Importância |
|---|---|---|---|---|---|
| mt31abj190a | Un | Barra de apoio para deficientes, reabilitação e idosos, para bacia sanitária, colocada na parede, abatível, com forma de U, com entalhes anti-deslizantes, de aço inoxidável AISI 304 polido, de dimensões totais 840x200 mm com tubo de 32 mm de diâmetro exterior e 1 mm de espessura. (material) | 1.000 | 160.73 | 160.73 |
| op00ato010 |  | Parafusadeira. | 1.000 | 0.00 | 0.00 |
| op00tal010 |  | Furadeira. | 1.000 | 0.00 | 0.00 |
| mo105 | h | Ajudante de encanador. (mão de obra) | 1.150 | 3.83 | 4.40 |
| % | % | Custos diretos complementares | 2 % | 165.13 | 3.30 |
|  |  | Custos diretos |  |  | 168.43 |
