# Filme radiante elétrico para evitar a condensação em espelho de banho, potência 30 W, dimensões 350x350 mm

- Propriedade do ficheiro: CYPE INGENIEROS, S.A.
- Formato: FIEBDC-3/2002
- Âmbito geográfico: Brasil
- Custos indiretos: 3.00 %
- Despesas gerais: 13.00 %
- Lucro: 6.00 %
- IVA: 17.00 %

## S Sinalização e equipamento

### SM Banheiros

#### SMA Acessórios

**SMA055** Un Filme radiante elétrico para evitar a condensação em espelho de banho, potência 30 W, dimensões 350x350 mm.
Fornecimento e instalação de filme radiante elétrico para evitar a condensação em espelho de banho, potência 30 W, dimensões 350x350 mm, com superfície autocolante e alimentação monofásica a 230 V. Totalmente montado, ligado e testado.
Inclui: Instalação na parte posterior do espelho. Ligação elétrica.
Critério de medição de projeto: Número de unidades previstas, segundo documentação gráfica de Projeto.
Critério de quantitativos de obra: Medir-se-á o número de unidades realmente executadas segundo especificações de Projeto.

| Código | Un | Descrição | Rendimento | Preço | Importância |
|---|---|---|---|---|---|
| mt31ilo010acm | Un | Filme radiante elétrico para evitar a condensação em espelho de banho, potência 30 W, dimensões 350x350 mm, com superfície autocolante e alimentação monofásica a 230 V. (material) | 1.000 | 37.06 | 37.06 |
| mt35tpt010be | m | Tubo rígido de PVC VD-M de 20 mm de diâmetro exterior e 1,5 mm de espessura. Resistência à compressão 750 N, resistência ao impacto 2 joules, temperatura de trabalho -5°C até 60°C, classificação 3321, com o preço incrementado em 20% relativamente a acessórios e peças especiais. (material) | 1.500 | 0.56 | 0.84 |
| mt35cep010aa | m | Cabo unipolar H07V-U, não propagador da chama, com condutor unifilar de cobre classe 1 de 1,5 mm² de seção, com isolamento de PVC, sendo a sua tensão atribuída de 450/750 V. (material) | 4.500 | 0.09 | 0.41 |
| mo100 | h | Ajudante de eletricista. (mão de obra) | 0.287 | 3.83 | 1.10 |
| % | % | Custos diretos complementares | 2 % | 39.41 | 0.79 |
|  |  | Custos diretos |  |  | 40.20 |
