# Emboço de cimento aplicado em paramentos verticais de campos de pelota basca

- Propriedade do ficheiro: CYPE INGENIEROS, S.A.
- Formato: FIEBDC-3/2002
- Âmbito geográfico: Brasil
- Custos indiretos: 3.00 %
- Despesas gerais: 13.00 %
- Lucro: 6.00 %
- IVA: 17.00 %

## U Urbanização interna do lote

### UD Quadras esportivas

#### UDV Revestimentos

**UDV015** m² Emboço de cimento aplicado em paramentos verticais de campos de pelota basca.
Formação de revestimento contínuo de argamassa de cimento hidrófuga M-10, com pré-execução de mestras cada 2 m, de 20 mm de espessura, aplicado sobre emboço previamente executado de 2 a 4 mm de espessura com argamassa de cimento M-15 (não incluído neste preço) dos paramentos verticais exteriores dos campos de pelota basca, acabamento semi-brunido com cimento CEM II/A-L 32,5 através da passagem da desempenadeira até conseguir uma superfície lisa. Inclusive parte proporcional de limpeza da superfície suporte, malha suporte, formação de cantos, arestas, arremates, elementos especiais e utilização de andaimes.
Inclui: Limpeza da superfície suporte. Humidificação do paramento a revestir, eliminando saliências de argamassa, pó, etc. Formação de camada prévia de agarre. Formação com argamassa de cantos e arestas. Colocação de réguas verticais nos extremos e arestas do paramento. Colocação de um fio entre as réguas. Colocação de tentos e formação de mestras. Aplicação da pasta entre as mestras. Alisamento do paramento passando uma régua sobre as mestras. Acabamento da superfície. Cura da argamassa.
Critério de medição de projeto: Superfície medida segundo documentação gráfica de Projeto.
Critério de quantitativos de obra: Medir-se-á a superfície realmente executada segundo especificações de Projeto.

| Código | Un | Descrição | Rendimento | Preço | Importância |
|---|---|---|---|---|---|
| mt09var010a | m² | Rede para armar argamassas. (material) | 1.100 | 0.57 | 0.63 |
| mt08adt010 | kg | Aditivo hidrófugo para impermeabilização de argamassas ou concretos. (material) | 1.000 | 0.88 | 0.88 |
| mt09mor010e | m³ | Argamassa de cimento CEM II/B-L 32,5 N tipo M-10, confeccionada em obra com 320 kg/m³ de cimento e uma proporção em volume 1/4. (material) | 0.020 | 136.68 | 2.73 |
| mt08cem020a | kg | Cimento Portland CEM II/A-L 32,5 R, em sacos. (material) | 4.000 | 0.09 | 0.36 |
| mo019 | h | Oficial de 1ª pedreiro. (mão de obra) | 1.438 | 6.19 | 8.90 |
| mo111 | h | Auxiliar de serviços gerais. (mão de obra) | 0.719 | 3.68 | 2.65 |
| % | % | Custos diretos complementares | 2 % | 16.15 | 0.32 |
|  |  | Custos diretos |  |  | 16.47 |
