# Isolamento acústico formado por lâmina flexível de borracha e poliolefinas

- Propriedade do ficheiro: CYPE INGENIEROS, S.A.
- Formato: FIEBDC-3/2002
- Âmbito geográfico: Brasil
- Custos indiretos: 3.00 %
- Despesas gerais: 13.00 %
- Lucro: 6.00 %
- IVA: 17.00 %

**NAN010** m² Isolamento acústico formado por lâmina flexível de borracha e poliolefinas, com ambas as faces revestidas de fibras de poliéster, de 12 mm de espessura, colocado sobre piso existente e preparado para receber diretamente o piso cerâmico ou de pedra natural (não incluído neste preço).
Fornecimento e colocação de isolamento acústico sobre piso existente, formado por lâmina flexível de borracha e poliolefinas, com ambas as faces revestidas de fibras de poliéster, de 12 mm de espessura, fornecida em rolos de 10 m de comprimento e 0,5 m de largura, preparado para receber diretamente o piso cerâmico ou de pedra natural (não incluído neste preço); fixado ao suporte com adesivo cimentício melhorado C2-E espalhado com desempenadeira dentada. Incluindo parte proporcional de preparação da superfície suporte, cortes, dessolidarização perimetral piso/parede executada com o mesmo material isolante e vedação de juntas com fita autocolante.
Inclui: Corte e preparação do isolamento. Espalhamento do cimento cola sobre a superfície suporte. Colocação do isolamento. Vedação de juntas com fita adesiva.
Critério de medição de projeto: Superfície medida segundo documentação gráfica de Projeto.
Critério de quantitativos de obra: Medir-se-á a superfície realmente executada segundo especificações de Projeto.

| Código | Un | Descrição | Rendimento | Preço | Importância |
|---|---|---|---|---|---|
| mt09mcr250a | kg | Cimento cola melhorado, C2 E, com tempo de colocação ampliado, para a fixação de geomembranas, composto por cimentos especiais, inertes selecionados e resinas sintéticas. (material) | 2.000 | 0.37 | 0.74 |
| mt16pdg050b | m² | Lâmina flexível de borracha e poliolefinas, com ambas as faces revestidas de fibras de poliéster, de 12 mm de espessura, fornecida em rolos de 10 m de comprimento e 0,5 m de largura, segundo ISO 717-2. (material) | 1.050 | 22.42 | 23.54 |
| mt15rev150a | m | Banda perimetral autocolante de espuma de polietileno, de 48 mm de largura, fornecida em rolos de 25 m de comprimento. (material) | 0.100 | 1.53 | 0.15 |
| mt15rev160a | m | Fita autocolante de geotêxtil, de 5 cm de largura, fornecida em rolos de 50 m de comprimento. (material) | 0.100 | 0.79 | 0.08 |
| mo054 | h | Montador de isolamentos. (mão de obra) | 0.122 | 3.49 | 0.43 |
| mo101 | h | Ajudante de montador de isolamentos. (mão de obra) | 0.122 | 2.49 | 0.30 |
| % | % | Custos diretos complementares | 2 % | 25.24 | 0.50 |
|  |  | Custos diretos |  |  | 25.74 |
