# Barrote de madeira serrada de pinho insigne (Pinus Radiata D. Don)

- Propriedade do ficheiro: CYPE INGENIEROS, S.A.
- Formato: FIEBDC-3/2002
- Âmbito geográfico: Brasil
- Custos indiretos: 3.00 %
- Despesas gerais: 13.00 %
- Lucro: 6.00 %
- IVA: 16.00 %

## E Estruturas

### EM Madeira

#### EMC Estruturas para coberturas

**EMC040** m Barrote de madeira serrada de pinho insigne (Pinus Radiata D. Don), de 7x7 cm de seção e até 5 m de comprimento; classe resistente C-18, proteção da madeira com classe de penetração P3 a P6, trabalhado em oficina.
Fornecimento e colocação de barrote de madeira serrada de pinho insigne (Pinus Radiata D. Don), acabamento polido, de 7x7 cm de seção e até 5 m de comprimento, para aplicações estruturais; classe resistente C-18, proteção contra agentes bióticos que corresponde com a classe de penetração P3 a P6 (de 4 a 12 mm nas faces laterais da alvura). Incluindo parte proporcional de cravos de aço galvanizado, cortes, entalhes para a sua correta samblagem, nivelamento e colocação dos elementos de ligação e reforço. Trabalhado em oficina e colocado em obra.
Inclui: Implantação dos barrotes sobre as terças. Disposição dos barrotes sobre as terças. Colocação e nivelamento. Fixação às terças.
Critério de medição de projeto: Comprimento medido entre eixos em projeção horizontal, segundo documentação gráfica de Projeto, incluindo as entregas.
Critério de quantitativos de obra: Medir-se-á, em projeção horizontal, a eixos, o comprimento realmente executado segundo especificações de Projeto, incluindo as entregas.

| Código | Un | Descrição | Rendimento | Preço | Importância |
|---|---|---|---|---|---|
| mt07mee025xb | m | Barrote de madeira serrada de pinho insigne (Pinus Radiata D. Don), acabamento polido, de 7x7 cm de seção e até 5 m de comprimento, para aplicações estruturais; classe resistente C-18, proteção contra agentes bióticos que corresponde com a classe de penetração P3 a P6 (de 4 a 12 mm nas faces laterais da alvura), trabalhado em oficina. (material) | 1.000 | 5.38 | 5.38 |
| op00cla010 |  | Pregador pneumático. | 1.000 | 0.00 | 0.00 |
| op00cep010 |  | Plainas. | 1.000 | 0.00 | 0.00 |
| mo044 | h | Oficial de 1ª carpinteiro de estrutura. (mão de obra) | 0.037 | 6.50 | 0.24 |
| mo088 | h | Ajudante de carpinteiro de estruturas. (mão de obra) | 0.019 | 4.03 | 0.08 |
| % | % | Custos diretos complementares | 2 % | 5.70 | 0.11 |
|  |  | Custos diretos |  |  | 5.81 |
