# Proteção de poste de iluminação

- Propriedade do ficheiro: CYPE INGENIEROS, S.A.
- Formato: FIEBDC-3/2002
- Âmbito geográfico: Brasil
- Moeda: BRL
- Custos indiretos: 3.00 %
- Despesas gerais: 13.00 %
- Lucro: 6.00 %
- IVA: 17.00 %

## 0 Trabalhos preliminares

### 0C Proteções provisórias

#### 0CP Iluminação pública

**0CP010** Un Proteção de poste de iluminação.
Proteção de poste de iluminação existente através de barreiras de segurança de ferro, de 1,10x2,50 m, cor amarelo, com barras verticais montadas sobre caixilho de tubo, com dois pés metálicos, amortizáveis em 20 utilizações, para impedir as pancadas por parte da maquinaria durante os trabalhos nas proximidades. Inclusive manutenção em condições seguras durante todo o período de tempo necessário e desmontagem.
Inclui: Montagem. Desmontagem posterior. Transporte até ao local de armazenamento ou remoção para contentor.
Critério de medição de projeto: Número de unidades previstas, segundo documentação gráfica de Projeto.
Critério de quantitativos de obra: Medir-se-á o número de unidades realmente executadas segundo especificações de Projeto.

| Código | Un | Descrição | Rendimento | Preço | Importância |
|---|---|---|---|---|---|
| mt50vbe010dbk | Un | Barreira de segurança de ferro, de 1,10x2,50 m, cor amarelo, com barras verticais montadas sobre caixilho de tubo, com dois pés metálicos, incluindo placa para publicidade. (material) | 0.150 | 127.89 | 19.18 |
| mo113 | h | Auxiliar de serviços gerais. (mão de obra) | 0.115 | 27.81 | 3.20 |
| % | % | Custos diretos complementares | 2 % | 22.38 | 0.45 |
|  |  | Custos diretos |  |  | 22.83 |
