# Transporte, colocação em obra e remoção de bomba para rebaixamento do lençol freático

- Propriedade do ficheiro: CYPE INGENIEROS, S.A.
- Formato: FIEBDC-3/2002
- Âmbito geográfico: Brasil
- Moeda: BRL
- Custos indiretos: 3.00 %
- Despesas gerais: 13.00 %
- Lucro: 6.00 %
- IVA: 17.00 %

## A Preparação do terreno

### AC Movimento de terras em obra civil

#### ACG Gestão da água freática

**ACG010** Un Transporte, colocação em obra e remoção de bomba para rebaixamento do lençol freático.
Transporte, colocação em obra e remoção de bomba para rebaixamento do lençol freático em trabalhos de escavação.
Critérios considerados na determinação do preço da unidade de obra: O preço inclui o deslocamento à obra do pessoal especializado.
Inclui: Transporte à obra. Montagem da bomba. Desmontagem da bomba. Remoção da obra.
Critério de medição de projeto: Número de unidades previstas, segundo documentação gráfica de Projeto.
Critério de quantitativos de obra: Medir-se-á o número de unidades realmente executadas segundo especificações de Projeto.

| Código | Un | Descrição | Rendimento | Preço | Importância |
|---|---|---|---|---|---|
| mq04cag010c | h | Caminhão com grua de carga máxima 12 t. (equipamento) | 0.330 | 240.00 | 79.20 |
| mo041 | h | Oficial de obras de construção civil. (mão de obra) | 1.150 | 32.24 | 37.08 |
| mo087 | h | Ajudante de obras de construção civil. (mão de obra) | 2.299 | 30.23 | 69.50 |
| % | % | Custos diretos complementares | 2 % | 185.78 | 3.72 |
|  |  | Custos diretos |  |  | 189.50 |
