# Caixa de passagem, pré-fabricada de PVC, visitável, com um corpo de Ø 250 mm, três entradas (duas de Ø 110 mm e uma de Ø 160 mm) e uma saída de Ø 160 mm

- Propriedade do ficheiro: CYPE INGENIEROS, S.A.
- Formato: FIEBDC-3/2002
- Âmbito geográfico: Brasil
- Custos indiretos: 3.00 %
- Despesas gerais: 13.00 %
- Lucro: 6.00 %
- IVA: 17.00 %

## I Instalações

### IU Urbanas

#### IUS Redes de drenagem

**IUS075** Un Caixa de passagem, pré-fabricada de PVC, visitável, com um corpo de Ø 250 mm, três entradas (duas de Ø 110 mm e uma de Ø 160 mm) e uma saída de Ø 160 mm.
Fornecimento e montagem de caixa de passagem enterrada, com um corpo de Ø 250 mm, três entradas (duas de Ø 110 mm e uma de Ø 160 mm) e uma saída de Ø 160 mm, pré-fabricada de PVC sobre base de concreto simples C20 classe de agressividade ambiental I e tipo de ambiente rural, brita 1, consistência S50 de 15 cm de espessura, com tampa pré-fabricada de PVC e fecho hermético à passagem dos odores mefíticos. Incluindo ligações de tubulações e arremates. Totalmente montada, ligada e testada.
Inclui: Marcação da caixa. Eliminação das terras soltas do fundo da escavação. Concretagem e compactação do concreto na execução da base. Colocação da caixa de visita pré-fabricada. Execução de aberturas para ligações de tubos. União e enchimento das juntas dos coletores à caixa. Colocação da tampa e dos acessórios. Eliminação de restos, limpeza final e remoção de entulho. Carga de entulho em caminhão ou caçamba.
Critério de medição de projeto: Número de unidades previstas, segundo documentação gráfica de Projeto.
Critério de quantitativos de obra: Medir-se-á o número de unidades realmente executadas segundo especificações de Projeto.

| Código | Un | Descrição | Rendimento | Preço | Importância |
|---|---|---|---|---|---|
| mt10hmf060aha | m³ | Concreto simples C20 classe de agressividade ambiental I e tipo de ambiente rural, brita 1, consistência S50, dosado em central, segundo ABNT NBR 8953. (material) | 0.045 | 94.24 | 4.24 |
| mt11avg010a | Un | Sistema modular de elementos de PVC, para realização de caixa de passagem, com um corpo de Ø 250 mm, três entradas (duas de Ø 110 mm e uma de Ø 160 mm) e uma saída de Ø 160 mm. (material) | 1.000 | 96.58 | 96.58 |
| au00auh020 |  | Calha para descarga do concreto. | 1.000 | 0.00 | 0.00 |
| au00auh040 |  | Vibrador de concreto, elétrico. | 1.000 | 0.00 | 0.00 |
| mo040 | h | Oficial de 1ª de construção civil. (mão de obra) | 0.622 | 6.19 | 3.85 |
| mo085 | h | Ajudante de pedreiro civil. (mão de obra) | 0.460 | 3.83 | 1.76 |
| % | % | Custos diretos complementares | 2 % | 106.43 | 2.13 |
|  |  | Custos diretos |  |  | 108.56 |
