# Equipamento biosaudável, tipo rotação de cintura

- Propriedade do ficheiro: CYPE INGENIEROS, S.A.
- Formato: FIEBDC-3/2002
- Âmbito geográfico: Brasil
- Moeda: BRL
- Custos indiretos: 3.00 %
- Despesas gerais: 13.00 %
- Lucro: 6.00 %
- IVA: 17.00 %

## T Equipamento urbano

### TB Parques biosaudáveis

#### TBB Para a terceira idade

**TBB030** Un Equipamento biosaudável, tipo rotação de cintura.
Equipamento biosaudável, tipo rotação de cintura, para três utilizadores, de tubo de aço galvanizado pintado em forno, de 140x140x135 cm. Colocação em obra: com buchas químicas, sobre uma base de concreto.
Inclui: Marcação. Escavação. Concretagem da base de apoio. Fixação do equipamento biosaudável.
Critério de medição de projeto: Número de unidades previstas, segundo documentação gráfica de Projeto.
Critério de quantitativos de obra: Medir-se-á o número de unidades realmente executadas segundo especificações de Projeto.

| Código | Un | Descrição | Rendimento | Preço | Importância |
|---|---|---|---|---|---|
| mt10hmf060ana | m³ | Concreto simples C20 classe de agressividade ambiental I e tipo de ambiente rural, brita 1, consistência S50, dosado em central, segundo ABNT NBR 8953. (material) | 0.450 | 314.35 | 141.46 |
| mt50spl105b | Un | Fixação composta por bucha química, arruela e parafuso de aço. (material) | 16.000 | 14.34 | 229.44 |
| mt52jbs030a | Un | Equipamento biosaudável, tipo rotação de cintura, para três utilizadores, formado por poste de tubo de aço galvanizado pintado em forno, elementos metálicos para os utilizadores se segurarem, plataformas giratórias de plástico para apoio dos utilizadores, placas base com quatro pontos de ancoragem, tampas anti-vandalismo para a proteção das ancoragens, parafusos de aço galvanizado e porcas autoblocantes, de 140x140x135 cm, com zona de segurança de 9 m²; para a realização de exercícios de fortalecimento da musculatura abdominal e lombar e a melhoria da flexibilidade da zona lombar por pessoas da terceira idade. (material) | 1.000 | 2730.11 | 2730.11 |
| op00tal010 |  | Furadeira. | 1.000 | 0.00 | 0.00 |
| op00ato010 |  | Parafusadeira. | 1.000 | 0.00 | 0.00 |
| mo041 | h | Oficial de obras de construção civil. (mão de obra) | 1.954 | 32.24 | 63.00 |
| mo087 | h | Ajudante de obras de construção civil. (mão de obra) | 1.954 | 30.23 | 59.07 |
| % | % | Custos diretos complementares | 2 % | 3223.08 | 64.46 |
|  |  | Custos diretos |  |  | 3287.54 |
