# Piso amortecedor de impactos, de grama sintética com base amortecedora incorporada

- Propriedade do ficheiro: CYPE INGENIEROS, S.A.
- Formato: FIEBDC-3/2002
- Âmbito geográfico: Brasil
- Moeda: BRL
- Custos indiretos: 3.00 %
- Despesas gerais: 13.00 %
- Lucro: 6.00 %
- IVA: 17.00 %

## T Equipamento urbano

### TJ Parques infantis

#### TJR Pisos absorventes de impactos

**TJR020** m² Piso amortecedor de impactos, de grama sintética com base amortecedora incorporada.
Piso amortecedor de impactos para uma altura máxima de queda de 2,8 m, em parques infantis, formado por grama sintética, composta de mechas encaracoladas monofilamento de fibra 100% polietileno, tecidas sobre base amortecedora de espuma de polietileno drenante, de 60 mm de espessura, cor amarelo, banda de união de 300 mm de largura e cola especial de poliuretano bicomponente, lastrado com 5 kg/m² de areia de sílica natural, de granulometria compreendida entre 0,2 e 0,5 mm.
Critérios considerados na determinação do preço da unidade de obra: O preço não inclui a superfície base.
Inclui: Marcação. Colocação da grama sintética. Espalhar na superfície.
Critério de medição de projeto: Superfície medida segundo documentação gráfica de Projeto.
Critério de quantitativos de obra: Medir-se-á a superfície realmente executada segundo especificações de Projeto.

| Código | Un | Descrição | Rendimento | Preço | Importância |
|---|---|---|---|---|---|
| mt47adc505m | m² | Grama sintética, composta de mechas encaracoladas monofilamento de fibra 100% polietileno resistente aos raios UV, tecidas sobre base amortecedora de espuma de polietileno drenante, de 60 mm de espessura, cor amarelo. (material) | 1.050 | 194.65 | 204.38 |
| mt01arp015a | kg | Areia de sílica natural, lavada e secada no forno, de granulometria compreendida entre 0,2 e 0,5 mm, fornecida em sacos. (material) | 5.000 | 0.42 | 2.10 |
| mt15rev070b | m | Banda de união para grama sintética em parques infantis, executada com membrana geotêxtil multicamada, impermeável e reforçada, composta por poliolefinas termoplásticas, provida de fibra para a adesão em ambas as faces, de 0,50 mm de espessura, fornecida em rolos de 300 mm de largura e 100 m de comprimento. (material) | 0.700 | 9.11 | 6.38 |
| mt47adc110a | kg | Cola especial de poliuretano bicomponente. (material) | 0.300 | 13.63 | 4.09 |
| mo041 | h | Oficial de obras de construção civil. (mão de obra) | 0.115 | 32.24 | 3.71 |
| mo087 | h | Ajudante de obras de construção civil. (mão de obra) | 0.115 | 30.23 | 3.48 |
| % | % | Custos diretos complementares | 2 % | 224.14 | 4.48 |
|  |  | Custos diretos |  |  | 228.62 |
