# Piso amortecedor de impactos, de placas de borracha

- Propriedade do ficheiro: CYPE INGENIEROS, S.A.
- Formato: FIEBDC-3/2002
- Âmbito geográfico: Brasil
- Moeda: BRL
- Custos indiretos: 3.00 %
- Despesas gerais: 13.00 %
- Lucro: 6.00 %
- IVA: 17.00 %

## T Equipamento urbano

### TJ Parques infantis

#### TJR Pisos absorventes de impactos

**TJR030** m² Piso amortecedor de impactos, de placas de borracha.
Piso amortecedor de impactos para uma altura máxima de queda de 1,1 m, em parques infantis, formado por placas de borracha reciclada SBR, cor preto, de 500x500x20 mm, assentes com cola especial de poliuretano bicomponente, com placas de borracha com a borda biselado em todo o seu perímetro.
Critérios considerados na determinação do preço da unidade de obra: O preço não inclui a superfície base nem a resolução do perímetro.
Inclui: Marcação. Corte das peças. Aplicação da cola. Colocação das placas de borracha. Limpeza final.
Critério de medição de projeto: Superfície medida segundo documentação gráfica de Projeto.
Critério de quantitativos de obra: Medir-se-á a superfície realmente executada segundo especificações de Projeto.

| Código | Un | Descrição | Rendimento | Preço | Importância |
|---|---|---|---|---|---|
| mt47adc110a | kg | Cola especial de poliuretano bicomponente. (material) | 0.200 | 13.63 | 2.73 |
| mt47adc411ga | m² | Placa de borracha reciclada SBR, cor preto, de 500x500x20 mm, com aglomerantes de poliuretano. (material) | 1.050 | 68.40 | 71.82 |
| mo041 | h | Oficial de obras de construção civil. (mão de obra) | 0.115 | 32.24 | 3.71 |
| mo087 | h | Ajudante de obras de construção civil. (mão de obra) | 0.115 | 30.23 | 3.48 |
| % | % | Custos diretos complementares | 2 % | 81.74 | 1.63 |
|  |  | Custos diretos |  |  | 83.37 |
